# Équipement d'épuration en polyéthylène haute densité constitué d'un séparateur de graisses, d'une fosse septique et d'un filtre anaérobie, jusqu'à 5 utilisateurs

- Propriété du fichier: CYPE INGENIEROS, S.A.
- Format: FIEBDC-3/2002
- Devise: EUR
- Coûts indirects: 3.00 %
- Frais généraux: 13.00 %
- Bénéfice: 6.00 %
- TVA: 20.00 %

## A VRD et aménagements extérieurs

### AA Assainissement

#### AAE Traitement des eaux usées

**AAE020** U Équipement d'épuration en polyéthylène haute densité constitué d'un séparateur de graisses, d'une fosse septique et d'un filtre anaérobie, jusqu'à 5 utilisateurs.
Fourniture et installation d'un équipement d'épuration en polyéthylène de haute densité, avec capacité pour 5 utilisateurs, composé de: séparateur de graisses pour pré-traitement des eaux grises provenant de la salle de bain (baignoire ou douche, lavabo et bidet) et de la cuisine (bac à linge, lave-linge, lave-vaisselle et évier); fosse septique avec traitement anaérobie par digestion via un processus biologique de décomposition de la matière organique des eaux noires provenant du WC et du filtre de traitement avec traitement secondaire anaérobie par digestion des eaux résiduelles domestiques noires et grises, préalablement traitées, le tout placé sur un lit de sable de 10 cm d0épaisseur. Comprend l'excavation, le remblai périmétrique postérieur de graves, les regards à tampons amovibles, le remplissage avec du béton armé C35/45 (XC3(F) + XA2(F); D20; S2; Cl 0,2) les derniers 20 cm jusqu'à la surface du terrain, les tuyauteries, les accessoires et les éléments de connexion. Totalement installé et en fonctionnement.
Inclut: Excavation des terres. Déversement du sable dans le fond de l'excavation. Mise en place des éléments composant l'équipement sur un lit de sable lisse et uniforme. Vérification de son horizontalité totale. Remplissage des éléments avec de l'eau. Remblayage avec un matériau granulaire, jusqu'au niveau de l'eau, de l'espace restant jusqu'aux parois de l'excavation. Positionnement des regards à tampon amovible en correspondance avec le tampon d'inspection. Connexion à l'installation générale d'assainissement. Mise en place du treillis soudé. Remplissage postérieur du vide jusqu'à la surface du terrain avec du béton.
Critère de métré de projet: Nombre d'unités prévues, selon documentation graphique du Projet.
Critère de mesure de l'ouvrage: On mesurera le nombre d'unités réellement exécutées selon les spécifications du Projet.

| Code | U | Désignation | Quantité | Prix | Montant |
|---|---|---|---|---|---|
| mt01ara010 | m³ | Sable de 0 à 5 mm de diamètre. (matériau) | 0.800 | 12.02 | 9.62 |
| mt46fgp010a | U | Séparateur de graisses en polyéthylène haute densité pour prétraitement des eaux résiduelles grises, volume 100 l, capacité pour 5 utilisateurs (H.E.). (matériau) | 1.000 | 190.00 | 190.00 |
| mt46fsp010a | U | Fosse septique en polyéthylène haute densité pour traitement anaérobie par digestion, volume 400 l, capacité pour 5 utilisateurs (H.E.). (matériau) | 1.000 | 392.00 | 392.00 |
| mt46fbp010a | U | Filtre biologique en polyéthylène haute densité pour traitement secondaire anaérobie par digestion, volume 500 l, capacité pour 5 utilisateurs (H.E.). (matériau) | 1.000 | 622.50 | 622.50 |
| mt01arr010b | t | Grave de carrière, de 20 à 30 mm de diamètre. (matériau) | 2.000 | 7.23 | 14.46 |
| mt10haf030hOog | m³ | Béton C35/45 (XC3(F) + XA2(F); D20; S2; Cl 0,2), prêt à l'emploi, selon NF EN 206-1. (matériau) | 0.800 | 141.50 | 113.20 |
| mt07ame030che | m² | Treillis soudé ST 20 150x300 mm, avec fils de fer longitudinaux de 6 mm de diamètre et fils de fer transversaux de 7 mm de diamètre, acier Fe E 500, selon NF A35-080-2. (matériau) | 4.000 | 2.86 | 11.44 |
| mt46fwa010 | U | Regard à tampon amovible, tuyauteries et éléments de connexion. (matériau) | 5.000 | 90.00 | 450.00 |
| mq01ret020c | h | Rétro chargeuse sur pneus, de 74,9 kW. (matériel) | 0.907 | 40.45 | 36.69 |
| au00auh040 |  | Vibreur de béton, électrique. | 1.000 | 0.00 | 0.00 |
| mo041 | h | Compagnon professionnel III/CP2 VRD espaces publics. (main-d'œuvre) | 2.007 | 24.11 | 48.39 |
| mo087 | h | Ouvrier professionnel II/OP VRD espaces publics. (main-d'œuvre) | 2.007 | 21.40 | 42.95 |
| mo008 | h | Compagnon professionnel III/CP2 plombier. (main-d'œuvre) | 2.409 | 24.91 | 60.01 |
| mo107 | h | Ouvrier professionnel II/OP plombier. (main-d'œuvre) | 2.409 | 21.36 | 51.46 |
| % | % | Coûts directs complémentaires | 2 % | 2042.72 | 40.85 |
|  |  | Coûts directs |  |  | 2083.57 |
