# Réservoir de stockage d'eau épurée en polyéthylène haute densité, de 3000 litres

- Propriété du fichier: CYPE INGENIEROS, S.A.
- Format: FIEBDC-3/2002
- Devise: EUR
- Coûts indirects: 0.03 %
- Frais généraux: 13.00 %
- Bénéfice: 6.00 %
- TVA: 19.60 %

## A VRD et aménagements extérieurs

### AA Assainissement

#### AAE Épuration des eaux

**AAE020** U Réservoir de stockage d'eau épurée en polyéthylène haute densité, de 3000 litres.
Fourniture et installation de réservoir de stockage d'eau épurée en polyéthylène haute densité, de 3000 litres, formé de deux réservoirs. Comprend le couvercle de registre et le cadre, et le conduit de ventilation. Totalement monté, connecté et testé.
Inclut: Implantation. Nettoyage de la base d'appui du réservoir. Mise en place du réservoir. Connexion à la station d'épuration. Connexion du déversoir au tuyau d'évacuation. Installation des conduits de ventilation. Positionnement du couvercle amovible en correspondance avec le couvercle d'inspection. Réalisation des tests de service.
Critère de métré de projet: Nombre d'unités prévues, selon documentation graphique du Projet.
Critère de mesure de l'ouvrage: On mesurera le nombre d'unités réellement exécutées selon les spécifications du Projet.

| Code | U | Désignation | Quantité | Prix | Montant |
|---|---|---|---|---|---|
| mt46fer030d | U | Réservoir de stockage d'eau épurée en polyéthylène haute densité, de 3000 litres, formé de deux réservoirs. (matériau) | 1.000 | 1600.34 | 1600.34 |
| mt46fer040a | U | Couvercle de registre et cadre en fonte ductile, de 650 mm de diamètre. (matériau) | 1.000 | 98.25 | 98.25 |
| mt36tie010be | m | Tube en PVC, série B, de 40 mm de diamètre et 3 mm d'épaisseur, avec extrémité évasée, selon NF EN 1329-1, avec le prix incrémenté de 20% en concept d'accessoires et pièces spéciales. (matériau) | 3.000 | 2.05 | 6.15 |
| mt11var009 | l | Liquide nettoyeur pour collage par adhésif de tubes et accessoires en PVC. (matériau) | 0.030 | 9.58 | 0.29 |
| mt11var010 | l | Adhésif pour tubes et accessoires en PVC. (matériau) | 0.240 | 20.24 | 4.86 |
| mo007 | h | Compagnon professionnel III/CP2 plombier. (main-d'œuvre) | 1.819 | 25.11 | 45.68 |
| mo099 | h | Ouvrier professionnel II/OP plombier. (main-d'œuvre) | 1.819 | 21.53 | 39.16 |
| % | % | Coûts directs complémentaires | 2 % | 1794.73 | 35.89 |
|  |  | Coûts directs |  |  | 1830.62 |
