# Gunite projeté de 10 cm d'épaisseur, pour la stabilisation des talus

- Propriété du fichier: CYPE INGENIEROS, S.A.
- Format: FIEBDC-3/2002
- Devise: EUR
- Coûts indirects: 3.00 %
- Frais généraux: 13.00 %
- Bénéfice: 6.00 %
- TVA: 16.00 %

## A Conditionnement du terrain

### AD Mouvement de terres

#### ADV Vidés

**ADV020** m² Gunite projeté de 10 cm d'épaisseur, pour la stabilisation des talus.
Protection et stabilisation des talus par gunitage de 10 cm d'épaisseur, projeté en deux couches, réalisé avec un béton de prise rapide. Comprend le nettoyage du talus à guniter, le retrait et la charge manuelle des produits de jaillissement dans le camion ou la benne.
Inclut: Nettoyage et préparation de la surface support du déversement. Régulation de l'uniformité de la pression de l'air et de la vitesse. Régulation du contenu en eau. Projection du matériau, en maintenant la bouche à la distance adéquate.
Critère de métré de projet: Surface mesurée en projection verticale, selon documentation graphique du Projet.
Critère de mesure de l'ouvrage: On mesurera, en projection verticale, la surface réellement exécutée selon les spécifications du Projet.

| Code | U | Désignation | Quantité | Prix | Montant |
|---|---|---|---|---|---|
| mt47pgu010a | m³ | Béton à guniter, ciment et granulats spéciaux, C25/30 (XC2(F); D25; S2; Cl 0,4), dosage en ciment supérieur à 400 kg/m³. (matériau) | 0.130 | 221.50 | 28.80 |
| mq06gun010 | h | Machine à projeter le béton 24 CV. (matériel) | 0.468 | 12.96 | 6.07 |
| mo011 | h | Compagnon professionnel III/CP2 construction. (main-d'œuvre) | 0.340 | 23.17 | 7.88 |
| mo060 | h | Ouvrier d'exécution I/OE1 construction. (main-d'œuvre) | 0.170 | 19.73 | 3.35 |
| % | % | Coûts directs complémentaires | 2 % | 46.10 | 0.92 |
|  |  | Coûts directs |  |  | 47.02 |
