# Poignée métallique pour recouvrement de murs

- Propriété du fichier: CYPE INGENIEROS, S.A.
- Format: FIEBDC-3/2002
- Devise: EUR
- Coûts indirects: 3.00 %
- Frais généraux: 13.00 %
- Bénéfice: 6.00 %
- TVA: 20.00 %

## E Enveloppe et finition extérieure

### EC Éléments complémentaires de façade

#### ECC Chaperons et couvre-poteaux

**ECC030** m Poignée métallique pour recouvrement de murs, en tôle pliée d'aluminium laqué de couleur, avec 60 microns d'épaisseur minimale de film sec, épaisseur 1,5 mm, développement 600 mm et 5 plis, avec larmier, fixé avec des vis autoforeuses et scellage des joints entre pièces et, s'il y a lieu, des assemblages avec les murs avec adhésif spécial pour métaux.
Fourniture et mise en place de poignée métallique pour recouvrement de murs, en tôle pliée d'aluminium laqué de couleur, avec 60 microns d'épaisseur minimale de film sec, épaisseur 1,5 mm, développement 600 mm et 5 plis, avec larmier, fixé avec des vis autoforeuses en acier galvanisé et scellage des joints entre pièces et, s'il y a lieu, des assemblages avec les murs avec adhésif spécial pour métaux. Comprend l'implantation, les découpes et le nettoyage final.
Inclut: Préparation de la surface d'appui. Préparation de la base et des moyens de fixation. Exécution de la base d'appui du mortier. Implantation des pièces. Application de l'adhésif. Mise en place et fixation des pièces métalliques nivelées horizontalement et verticalement. Scellage des joints et nettoyage.
Critère de métré de projet: Longueur mesurée aux axes, selon documentation graphique du Projet.
Critère de mesure de l'ouvrage: On mesurera, aux axes, la longueur réellement exécutée selon les spécifications du Projet.

| Code | U | Désignation | Quantité | Prix | Montant |
|---|---|---|---|---|---|
| mt20ame010E | m | Poignée métallique pour recouvrement de murs, en tôle pliée d'aluminium laqué de couleur, avec 60 microns d'épaisseur minimale de film sec, épaisseur 1,5 mm, développement 600 mm et 5 plis, avec larmier. (matériau) | 1.000 | 20.69 | 20.69 |
| mt20wwa021 | m | Scellé avec adhésif à froid spécial pour métaux. (matériau) | 2.800 | 1.20 | 3.36 |
| mt12www050 | U | Vis autoforeuse d'acier galvanisé. (matériau) | 6.000 | 0.03 | 0.18 |
| op00ciz010 |  | Cisaille. | 1.000 | 0.00 | 0.00 |
| mo020 | h | Compagnon professionnel III/CP2 construction. (main-d'œuvre) | 0.222 | 24.67 | 5.48 |
| mo113 | h | Ouvrier d'exécution I/OE1 construction. (main-d'œuvre) | 0.313 | 20.57 | 6.44 |
| % | % | Coûts directs complémentaires | 2 % | 36.15 | 0.72 |
|  |  | Coûts directs |  |  | 36.87 |
