# Drainage d'un dallage en contact avec le terrain

- Propriété du fichier: CYPE INGENIEROS, S.A.
- Format: FIEBDC-3/2002
- Devise: EUR
- Coûts indirects: 3.00 %
- Frais généraux: 13.00 %
- Bénéfice: 6.00 %
- TVA: 16.00 %

## E Enveloppe et finition extérieure

### EE Étanchéité

#### EED Imperméabilisation sous dallages

**EED040** m² Drainage d'un dallage en contact avec le terrain, par sa face extérieure, avec nappe drainante à excroissances en polyéthylène de haute densité, Delta Terraxx "BASF Construction Chemical", couleur argent, avec des excroissances de 9 mm de hauteur, avec géotextile en polypropylène incorporé et bande auto-adhésive incorporée pour étanchéisation des recouvrements, résistance à la compression 400 kN/m² selon NF EN ISO 604 et capacité de drainage 3,5 l/(s·m), placée sur le terrain et préparée pour l'imperméabilisation postérieure du dallage en béton.
Réalisation d'un drainage de dallage en contact avec le terrain, par sa face extérieure, via nappe drainante à excroissances en polyéthylène de haute densité, Delta Terraxx "BASF Construction Chemical", couleur argent, avec des excroissances de 9 mm de hauteur, avec géotextile en polypropylène incorporé et bande auto-adhésive incorporée pour étanchéisation des recouvrements, résistance à la compression 400 kN/m² selon NF EN ISO 604 et capacité de drainage 3,5 l/(s·m), placée sur le terrain et préparée pour l'imperméabilisation postérieure du dallage en béton. Comprend le nettoyage et la préparation de la surface et les recouvrements.
Inclut: Nettoyage et préparation de la surface sur laquelle doit être appliquée la nappe à excroissances. Mise en place de la nappe drainante. Traitement des éléments particuliers (angles, arêtes, etc.).
Critère de métré de projet: Surface mesurée selon documentation graphique du Projet.
Critère de mesure de l'ouvrage: On mesurera la surface réellement exécutée selon les spécifications du Projet, y compris les arrivées et les recouvrements.

| Code | U | Désignation | Quantité | Prix | Montant |
|---|---|---|---|---|---|
| mt14gsb050a | m² | Nappe drainante à excroissances en polyéthylène de haute densité, Delta Terraxx "BASF Construction Chemical", couleur argent, avec des excroissances de 9 mm de hauteur, avec géotextile en polypropylène incorporé et bande auto-adhésive incorporée pour étanchéisation des recouvrements, résistance à la compression 400 kN/m² selon NF EN ISO 604 et capacité de drainage 3,5 l/(s·m). (matériau) | 1.100 | 8.48 | 9.33 |
| mo027 | h | Compagnon professionnel III/CP2 applicateur de lames imperméabilisantes. (main-d'œuvre) | 0.060 | 24.26 | 1.46 |
| mo062 | h | Ouvrier professionnel II/OP applicateur de lames imperméabilisantes. (main-d'œuvre) | 0.060 | 21.54 | 1.29 |
| % | % | Coûts directs complémentaires | 2 % | 12.08 | 0.24 |
|  |  | Coûts directs |  |  | 12.32 |
