# Imperméabilisation d'un joint de dilatation. Système "PANTALLAX"

- Propriété du fichier: CYPE INGENIEROS, S.A.
- Format: FIEBDC-3/2002
- Devise: EUR
- Coûts indirects: 3.00 %
- Frais généraux: 13.00 %
- Bénéfice: 6.00 %
- TVA: 20.00 %

## E Enveloppe et finition extérieure

### EE Étanchéité: imperméabilisations

#### EEJ Joints

**EEJ040** m Imperméabilisation d'un joint de dilatation. Système "PANTALLAX".
Imperméabilisation d'un joint de dilatation dans un radier, en-dessous de la nappe phréatique. Système "PANTALLAX", constitué de système Geoben "PANTALLAX", géocomposite de bentonite de sodium, de 6 mm d'épaisseur, horizontalement sur le béton de propreté, et verticalement dans l'espace du joint, en occupant l'épaisseur de la dalle, une fois que la dalle est décoffrée de l'un de ses côtés; ouverture de la rainure de 3-5x25 cm; mise en place de système Hypal constitué de bande élastique imperméable, de polyéthylène chlorosulfoné, de 20 cm de largeur et 2 mm d'épaisseur, avec des perforations sur toute leur longueur pour augmenter l'adhérence et mortier à trois composants à base de résine époxy; et scellement d'un joint, système Mortar, avec du mortier pour réparation et imperméabilisation, (rendement: 18 kg/m).
Inclut: Extension et fixation du matelas. Réalisation du rainurage. Mise en place de la membrane. Application de l'imperméabilisation.
Critère pour le métré: Longueur mesurée selon documentation graphique du Projet.
Critère pour le mémoire: On mesurera la longueur réellement exécutée selon les spécifications du Projet.

| Code | U | Désignation | Quantité | Prix | Montant |
|---|---|---|---|---|---|
| mt15ppi050a | m² | Géocomposite de bentonite de sodium, de 6 mm d'épaisseur, constitué d'un géotextile non tissé en polypropylène, de 200 g/m², 5,3 kg/m² de granules de bentonite de sodium naturel et un géotextile tissé en polypropylène, de 110 g/m², pour système Geoben "PANTALLAX", apte pour une utilisation en environnements salins. (matériau) | 1.600 | 8.25 | 13.20 |
| mt15ppi030a | m² | Bande élastique imperméable, de polyéthylène chlorosulfoné, de 20 cm de largeur et 2 mm d'épaisseur, avec des perforations sur toute leur longueur pour augmenter l'adhérence; pour le scellement des joints de dilatation, système Hypal "PANTALLAX". (matériau) | 0.200 | 85.00 | 17.00 |
| mt15ppi040a | kg | Mortier à trois composants à base de résine époxy; pour le scellement des joints de dilatation, système Hypal "PANTALLAX". (matériau) | 1.220 | 12.13 | 14.80 |
| mt09rev030a | kg | Mortier pour réparation et imperméabilisation de surfaces, système Mortar "PANTALLAX". (matériau) | 18.000 | 0.90 | 16.20 |
| mo032 | h | Compagnon professionnel III/CP2 poseur de produits imperméabilisants. (main-d'œuvre) | 0.850 | 30.66 | 26.06 |
| mo070 | h | Ouvrier professionnel II/OP poseur de produits imperméabilisants. (main-d'œuvre) | 0.850 | 27.27 | 23.18 |
| % | % | Frais de chantier des unités d'ouvrage | 2 % | 110.44 | 2.21 |
|  |  | Coûts directs |  |  | 112.65 |
