# Barrière de façade en forme droite

- Propriété du fichier: CYPE INGENIEROS, S.A.
- Format: FIEBDC-3/2002
- Devise: EUR
- Coûts indirects: 3.00 %
- Frais généraux: 13.00 %
- Bénéfice: 6.00 %
- TVA: 20.00 %

## E Enveloppe et finition extérieure

### EG Garde-corps et murets

#### EGG Garde-corps

**EGG010** m Barrière de façade en forme droite, de 100 cm de hauteur, constituée: d'un châssis composé de lisse haute et basse de tube carré de profilé creux en acier laminé à froid de 20x20x1,5 mm et de montants de tube carré de profilé creux en acier laminé à froid de 20x20x1,5 mm avec une séparation de 100 cm entre eux; d'un trumeau pour remplissage des vides du châssis composé de barreaux verticaux de tube carré de profilé creux en acier laminé à froid de 20x20x1,5 mm avec une séparation de 10 cm et d'une main courante de tube carré de profilé creux en acier laminé à froid de 20x20x1,5 mm, fixée par vissage dans ouvrage en maçonnerie.
Fourniture et mise en place d'une rampe de façade en forme droite, de 100 cm de hauteur, constituée: d'un châssis composé de lisse haute et basse de tube carré de profilé creux en acier laminé à froid de 20x20x1,5 mm et de montants de tube carré de profilé creux en acier laminé à froid de 20x20x1,5 mm avec une séparation de 100 cm entre eux; d'un trumeau pour remplissage des vides du châssis composé de barreaux verticaux de tube carré de profilé creux en acier laminé à froid de 20x20x1,5 mm avec une séparation de 10 cm et d'une main courante de tube carré de profilé creux en acier laminé à froid de 20x20x1,5 mm. Tous les éléments métalliques avec traitement anticorrosion selon NF EN ISO 1461 et impression SHOP-PRIMER à base de résine polyvinyle de butyral avec une épaisseur moyenne de recouvrement de 20 microns. Comprend pattes d'accroche et fixation par vissage dans ouvrage en maçonnerie avec chevilles et vis en acier (comprise dans ce prix). Élaboration en atelier et ajustage final en ouvrage.
Inclut: Marquage des points de fixation du châssis. Présentation du tronçon de barrière de façon à ce que les points d'ancrage du châssis se trouvent dans les points marqués. Aplomb et nivellement. Résolution des unions du garde-corps avec le parement. Résolution des unions entre les tronçons de la barrière. Montage des éléments complémentaires.
Critère de métré de projet: Longueur mesurée aux axes, selon documentation graphique du Projet.
Critère de mesure de l'ouvrage: On mesurera, dans la direction de la main courante, aux axes, la longueur réellement exécutée selon les spécifications du Projet.

| Code | U | Désignation | Quantité | Prix | Montant |
|---|---|---|---|---|---|
| mt26aab010aa | m | Tube carré de profil creux en acier laminé à froid de 20x20x1,5 mm. (matériau) | 2.100 | 0.82 | 1.72 |
| mt26aab010aa | m | Tube carré de profil creux en acier laminé à froid de 20x20x1,5 mm. | 2.100 | 0.82 | 1.72 |
| mt26aab010aa | m | Tube carré de profil creux en acier laminé à froid de 20x20x1,5 mm. | 9.000 | 0.82 | 7.38 |
| mt26aab010aa | m | Tube carré de profil creux en acier laminé à froid de 20x20x1,5 mm. | 1.050 | 0.82 | 0.86 |
| mt26aaa031 | U | Répercussion, par m de barrière, d'éléments de fixation sur un ouvrage en maçonnerie: chevilles en nylon et vis en acier. (matériau) | 1.000 | 2.04 | 2.04 |
| mt27pfi050 | kg | Impression SHOP-PRIMER à base de résines pigmentées avec de l'oxyde de fer rouge, chromate de zinc et phosphate de zinc. (matériau) | 0.160 | 9.95 | 1.59 |
| mq08sol020 | h | Équipement et éléments auxiliaires pour soudure électrique. (matériel) | 0.101 | 3.09 | 0.31 |
| op00ato010 |  | Tournevis. | 1.000 | 0.00 | 0.00 |
| op00amo010 |  | Rectifieuse ou scie radiale. | 1.000 | 0.00 | 0.00 |
| op00tal010 |  | Perceuse. | 1.000 | 0.00 | 0.00 |
| mo018 | h | Compagnon professionnel III/CP2 menuisier PVC et métal. (main-d'œuvre) | 1.476 | 24.49 | 36.15 |
| mo059 | h | Ouvrier professionnel II/OP menuisier PVC et métal. (main-d'œuvre) | 1.476 | 21.48 | 31.70 |
| % | % | Coûts directs complémentaires | 2 % | 83.47 | 1.67 |
|  |  | Coûts directs |  |  | 85.14 |
