# Barrière de protection Seeglass Pro "C3 SYSTEMS" avec verre de sécurité

- Propriété du fichier: CYPE INGENIEROS, S.A.
- Format: FIEBDC-3/2002
- Devise: EUR
- Coûts indirects: 3.00 %
- Frais généraux: 13.00 %
- Bénéfice: 6.00 %
- TVA: 20.00 %

## E Enveloppe et finition extérieure

### EG Garde-corps et murets

#### EGG Garde-corps

**EGG060** U Barrière de protection Seeglass Pro "C3 SYSTEMS" avec verre de sécurité, de 5 m de longueur et 1,1 m de hauteur totale, constituée de: kit sur sol, constitué de profilé mécanisé en aluminium anodisé de couleur argent, mâchoires, plaques de régulation, profilés enjoliveurs avec joint d'étanchéité et vanne de régulation et d'un vitrage en verre feuilleté de sécurité, incolore, de 8+8 mm d'épaisseur, fixée au support.
Fourniture et mise en place d'une barrière de protection Seeglass Pro "C3 SYSTEMS" avec verre de sécurité, de 5 m de longueur et 1,1 m de hauteur totale, constitué de: kit sur sol, constitué de profilé mécanisé en aluminium anodisé de couleur argent, mâchoires, plaques de régulation, profilés enjoliveurs avec joint d'étanchéité et vanne de régulation et d'un vitrage en verre feuilleté de sécurité, incolore, de 8+8 mm d'épaisseur, fixée au support à l'aide de chevilles à expansion en acier, de vis spéciales et de pâte chimique.
Inclut: Résolution des liaisons de la barrière de protection avec le parement. Mise en place des mâchoires sur le verre. Montage du verre dans le profilé. Mise en place des plaques de régulation dans les mâchoires. Aplomb et nivellement du verre. Ensemble des profilés enjoliveurs.
Critère de métré de projet: Nombre d'unités prévues, selon documentation graphique du Projet.
Critère de mesure de l'ouvrage: On mesurera le nombre d'unités réellement exécutées selon les spécifications du Projet.

| Code | U | Désignation | Quantité | Prix | Montant |
|---|---|---|---|---|---|
| mt21bsy010a | m | Kit Seeglass Pro "C3 SYSTEMS" sur sol, constitué de profilé mécanisé en aluminium anodisé de couleur argent, mâchoires, plaques de régulation, profilés enjoliveurs avec joint d'étanchéité et vanne de régulation. (matériau) | 5.250 | 168.00 | 882.00 |
| mt26aaa021 | U | Répercussion, par m de barrière, d'éléments de fixation sur béton: chevilles à expansion en acier, vis spéciales et pâte chimique. (matériau) | 5.000 | 3.02 | 15.10 |
| mt21bsy020a | m² | Verre feuilleté de sécurité Seeglass Pro "C3 SYSTEMS", ensemble formé de verre extérieur trempé incolore de 8 mm et verre intérieur feuilleté incolore de 8 mm d'épaisseur. (matériau) | 5.610 | 155.40 | 871.79 |
| op00ato010 |  | Tournevis. | 1.000 | 0.00 | 0.00 |
| op00tal010 |  | Perceuse. | 1.000 | 0.00 | 0.00 |
| op00amo010 |  | Rectifieuse ou scie radiale. | 1.000 | 0.00 | 0.00 |
| mo011 | h | Compagnon professionnel III/CP2 monteur. (main-d'œuvre) | 3.339 | 24.91 | 83.17 |
| mo080 | h | Ouvrier professionnel II/OP monteur. (main-d'œuvre) | 3.339 | 21.40 | 71.45 |
| % | % | Coûts directs complémentaires | 2 % | 1923.51 | 38.47 |
|  |  | Coûts directs |  |  | 1961.98 |
