# Isolation thermique des abouts de plancher et des poteaux de façade, avec du polystyrène extrudé

- Propriété du fichier: CYPE INGENIEROS, S.A.
- Format: FIEBDC-3/2002
- Devise: EUR
- Coûts indirects: 3.00 %
- Frais généraux: 13.00 %
- Bénéfice: 6.00 %
- TVA: 20.00 %

## E Enveloppe et finition extérieure

### EI Isolations extérieures

#### EIT Ponts thermiques

**EIT020** m² Isolation thermique des abouts de plancher et des poteaux de façade, avec du polystyrène extrudé.
Isolation thermique des abouts de plancher et des poteaux compris dans l'épaisseur de la façade, constituée de panneau rigide en polystyrène extrudé, à surface rugueuse cannelée et système latéral droit à rainure et languette, de 40 mm d'épaisseur, résistance à la compression >= 300 kPa, résistance thermique 1,2 m²K/W, conductivité thermique 0,034 W/(mK), placé bord à bord et cloué avec des pointes métalliques au coffrage de la structure avant bétonnage.
Inclut: Implantation et découpe de l'isolant. Fixation de l'isolant.
Critère pour le métré: Surface mesurée selon documentation graphique du Projet.
Critère pour le mémoire: On mesurera la surface réellement exécutée selon les spécifications du Projet.

| Code | U | Désignation | Quantité | Prix | Montant |
|---|---|---|---|---|---|
| mt16pxa010eaq | m² | Panneau rigide en polystyrène extrudé, selon NF EN 13164, à surface rugueuse cannelée et système latéral droit à rainure et languette, de 40 mm d'épaisseur, résistance à la compression >= 300 kPa, résistance thermique 1,2 m²K/W, conductivité thermique 0,034 W/(mK), Euroclasse E de réaction au feu selon NF EN 13501-1, avec code de désignation XPS-EN 13164-T2-CS(10/Y)300-DS(70,90)-DLT(2)5-WL(T)0,7-WD(V)3-FTCD1. (matériau) | 1.050 | 9.03 | 9.48 |
| mt08var070 | kg | Pointes métalliques à tête large. (matériau) | 0.150 | 7.90 | 1.19 |
| mo054 | h | Compagnon professionnel III/CP2 poseur d'isolants rigides ou flexibles. (main-d'œuvre) | 0.150 | 31.65 | 4.75 |
| mo101 | h | Ouvrier professionnel II/OP poseur d'isolants rigides ou flexibles. (main-d'œuvre) | 0.150 | 27.27 | 4.09 |
| % | % | Frais de chantier des unités d'ouvrage | 2 % | 19.51 | 0.39 |
|  |  | Coûts directs |  |  | 19.90 |
