# Revêtement des parements extérieurs de béton avec du mortier monocouche pour l'imperméabilisation et la décoration des façades

- Propriété du fichier: CYPE INGENIEROS, S.A.
- Format: FIEBDC-3/2002
- Devise: EUR
- Coûts indirects: 3.00 %
- Frais généraux: 13.00 %
- Bénéfice: 6.00 %
- TVA: 20.00 %

## E Enveloppe et finition extérieure

### EN Enduits et mortiers

#### ENM Enduits monocouches

**ENM070** m² Revêtement des parements extérieurs de béton avec du mortier monocouche pour l'imperméabilisation et la décoration des façades, type OC CSIII W2, selon NF EN 998-1, finition avec granulat projeté, couleur blanche, à base de ciment TX, photocatalytique, décontaminant et autonettoyant, i.active "CIMENTS FRANÇAIS ITALCEMENTI GROUP", épaisseur 15 mm, appliqué manuellement, armé et renforcé avec maille anti-alcalin dans les changements de matériaux et en rive de plancher, appliqué sur une couche de mortier pont d'adhérence, de 5 mm d'épaisseur, aux endroits de sa surface qui présentent des déficiences.
Réalisation sur les façades d'un revêtement continu de 15 mm d'épaisseur, imperméable à l'eau de pluie, avec du mortier monocouche pour l'imperméabilisation et la décoration des façades, type OC CSIII W2, selon NF EN 998-1, finition avec granulat projeté, couleur blanche, composé de ciment TX, photocatalytique, décontaminant et autonettoyant, i.active "CIMENTS FRANÇAIS ITALCEMENTI GROUP", additifs, résines synthétiques et charges minérales. Appliqué manuellement sur une surface de béton, application préalable d'une couche de mortier pont d'adhérence, de 5 mm d'épaisseur, où sont appréciées les déficiences d'absorption ou de porosité (100% de la surface du parement). Comprend la préparation de la surface support, mise en place de maille de fibre de verre anti-alcalin pour le renfort des rencontres entre différents matériaux et en rive de plancher, sur 20% de la surface du parement, la réalisation des joints, les angles, les guides, les arêtes, les mouchettes, les jambages et les linteaux et les arrêts aux rencontres avec les parements, les revêtements ou les autres éléments reçus sur sa surface.
Inclut: Préparation de la surface support. Détails des plans de travail. Fini en arête et réalisation des joints. Préparation du mortier monocouche. Application du mortier pont d'union entre le support et le mortier monocouche. Application du mortier monocouche. Réglage et lissage du revêtement. Finition superficielle. Révisions et nettoyage final.
Critère de métré de projet: Surface mesurée selon documentation graphique du Projet, en déduisant les ouvertures de surface supérieure à 3 m² et en incluant le développement des mouchettes.
Critère de mesure de l'ouvrage: On mesurera la surface réellement exécutée selon les spécifications du Projet, en déduisant les ouvertures de surface supérieure à 3 m² et en incluant le développement des mouchettes.

| Code | U | Désignation | Quantité | Prix | Montant |
|---|---|---|---|---|---|
| mt28pcs020a | kg | Mortier pont d'adhérence de 5 mm d'épaisseur, pour des mortiers monocouche sur des supports en béton lisse et en béton cellulaire. (matériau) | 7.500 | 0.27 | 2.03 |
| mt28mit060aa | kg | Mortier monocouche pour l'imperméabilisation et la décoration des façades, type OC CSIII W2, selon NF EN 998-1, finition avec granulat projeté, couleur blanche, composé de ciment TX, photocatalytique, décontaminant et autonettoyant, i.active "CIMENTS FRANÇAIS ITALCEMENTI GROUP", additifs, résines synthétiques et charges minérales. (matériau) | 17.000 | 0.65 | 11.05 |
| mt28mon040a | m² | Maille de fibre de verre, anti-alcalin, de 10x10 mm de vide de maille, de 750 à 900 microns d'épaisseur et de 200 à 250 g/m² de masse superficielle, avec 25 kp/cm² de résistance à la traction, pour armer les mortiers. (matériau) | 0.210 | 2.41 | 0.51 |
| mt28mon030 | m | Profilé pour joints en PVC. (matériau) | 0.750 | 0.35 | 0.26 |
| mt28mon050 | m | Profilé en PVC rigide pour la réalisation d'arêtes dans les revêtements en mortier monocouche. (matériau) | 1.250 | 0.37 | 0.46 |
| mt28mon020 | kg | Granulat de marbre, provenant du broyage, à projeter sur mortier monocouche, granulométrie comprise entre 5 et 9 mm. (matériau) | 15.000 | 0.13 | 1.95 |
| op00tal020 |  | Malaxeur éléctrique. | 1.000 | 0.00 | 0.00 |
| mo039 | h | Compagnon professionnel III/CP2 enduiseur. (main-d'œuvre) | 0.385 | 24.67 | 9.50 |
| mo111 | h | Ouvrier d'exécution I/OE2 enduiseur. (main-d'œuvre) | 0.364 | 21.71 | 7.90 |
| % | % | Coûts directs complémentaires | 4 % | 33.66 | 1.35 |
|  |  | Coûts directs |  |  | 35.01 |
