# Couverture de tuiles en terre cuite

- Propriété du fichier: CYPE INGENIEROS, S.A.
- Format: FIEBDC-3/2002
- Devise: EUR
- Coûts indirects: 3.00 %
- Frais généraux: 13.00 %
- Bénéfice: 6.00 %
- TVA: 20.00 %

## E Enveloppe et finition extérieure

### EU Couvertures de toitures inclinées

#### EUT Tuiles en terre cuite et en béton

**EUT030** m² Couverture de tuiles en terre cuite, avec une pente moyenne de 30%, composée de: imperméabilisation: membrane d'étanchéité et écran hautement perméable à la vapeur d'eau en polypropylène; couverture: tuile romane en terre cuite, couleur rouge, 43x26 cm, appuyée sur des liteaux en bois.
Couverture de tuiles en terre cuite, avec une pente moyenne de 30%, composée de: IMPERMÉABILISATION: membrane d'étanchéité et écran hautement perméable à la vapeur d'eau en polypropylène, de 500 µm d'épaisseur, fixée mécaniquement; COUVERTURE: tuile romane en terre cuite, couleur rouge, 43x26 cm, appuyée sur des liteaux en bois, de 42x27 mm. Comprend les tuiles chatières.
Inclut: Nettoyage et préparation de la surface. Mise en place de l'écran HPV. Fixation du litonnage à intervalles réguliers. Mise en place des tuiles appuyées sur les liteaux.
Critère de métré de projet: Surface du versant mesurée en grandeur réelle, selon documentation graphique du Projet.
Critère de mesure de l'ouvrage: On mesurera, en grandeur réelle, la surface réellement exécutée selon les spécifications du Projet.

| Code | U | Désignation | Quantité | Prix | Montant |
|---|---|---|---|---|---|
| mt15iso020b | m² | Membrane d'étanchéité et écran hautement perméable à la vapeur d'eau en polypropylène, de 500 µm d'épaisseur, Euroclasse E de réaction au feu. (matériau) | 1.300 | 4.63 | 6.02 |
| mt13blw020c | m | Liteau en bois de sapin, 27x40 mm, classe d'emploi 2 selon NF EN 335. (matériau) | 3.000 | 0.34 | 1.02 |
| mt13blw131 | U | Vis pour fixation d'un liteau. (matériau) | 6.000 | 0.11 | 0.66 |
| mt13tax010a | U | Tuile romane en terre cuite, couleur rouge, 43x26 cm, selon NF EN 1304. (matériau) | 12.000 | 0.45 | 5.40 |
| mt13tax013a | U | Tuile chatière romane en terre cuite, couleur rouge, selon NF EN 1304. (matériau) | 0.100 | 3.10 | 0.31 |
| mo011 | h | Compagnon professionnel III/CP2 monteur. (main-d'œuvre) | 0.291 | 26.36 | 7.67 |
| mo080 | h | Ouvrier professionnel II/OP monteur. (main-d'œuvre) | 0.145 | 23.25 | 3.37 |
| mo029 | h | Compagnon professionnel III/CP2 poseur de membranes d'étanchéité. (main-d'œuvre) | 0.303 | 25.59 | 7.75 |
| mo067 | h | Ouvrier professionnel II/OP poseur de membranes d'étanchéité. (main-d'œuvre) | 0.303 | 23.25 | 7.04 |
| % | % | Coûts directs complémentaires | 2 % | 39.24 | 0.78 |
|  |  | Coûts directs |  |  | 40.02 |
