# Isolation acoustique sur faux plafond constitué de panneau en laine de roche volcanique Rockfeu -E- 520 "ROCKWOOL", selon NF EN 13162, non revêtu, de 30 mm d'épaisseur

- Propriété du fichier: CYPE INGENIEROS, S.A.
- Format: FIEBDC-3/2002
- Devise: EUR
- Coûts indirects: 3.00 %
- Frais généraux: 13.00 %
- Bénéfice: 6.00 %
- TVA: 19.60 %

## F Aménagements et finitions

### FI Isolations intérieures

#### FIL Plafonds suspendus

**FIL010** m² Isolation acoustique sur faux plafond constitué de panneau en laine de roche volcanique Rockfeu -E- 520 "ROCKWOOL", selon NF EN 13162, non revêtu, de 30 mm d'épaisseur.
Fourniture et mise en place de l'isolation acoustique sur le faux plafond de plaques, constituée de panneau en laine de roche volcanique Rockfeu -E- 520 "ROCKWOOL", selon NF EN 13162, non revêtu, de 30 mm d'épaisseur, résistance thermique 0,85 m²K/W, conductivité thermique 0,035 W/(mK). Comprend les découpes de l'isolant.
Inclut: Découpe, ajustage et mise en place de l'isolant.
Critère de métré de projet: Surface mesurée entre les parements, selon documentation graphique du Projet, sans déduire les ouvertures pour les installations.
Critère de mesure de l'ouvrage: On mesurera la surface réellement exécutée selon les spécifications du Projet, sans décompter les ouvertures pour les installations.

| Code | U | Désignation | Quantité | Prix | Montant |
|---|---|---|---|---|---|
| mt16lrw030maa | m² | Panneau en laine de roche volcanique Rockfeu -E- 520 "ROCKWOOL", selon NF EN 13162, non revêtu, de 30 mm d'épaisseur, résistance thermique 0,85 m²K/W, conductivité thermique 0,035 W/(mK), densité 120 kg/m³, chaleur spécifique 840 J/kgK et coefficient de résistance à la diffusion de la vapeur d'eau 1,3. (matériau) | 1.050 | 9.05 | 9.50 |
| mo053 | h | Compagnon professionnel III/CP2 poseur d'isolants rigides ou flexibles. (main-d'œuvre) | 0.080 | 25.11 | 2.01 |
| mo099 | h | Ouvrier professionnel II/OP poseur d'isolants rigides ou flexibles. (main-d'œuvre) | 0.080 | 21.57 | 1.73 |
| % | % | Coûts directs complémentaires | 2 % | 13.24 | 0.26 |
|  |  | Coûts directs |  |  | 13.50 |
