# Mise en place et fixation d'un précadre en bois sur l'ossature autoportante de la cloison de plaques

- Propriété du fichier: CYPE INGENIEROS, S.A.
- Format: FIEBDC-3/2002
- Devise: EUR
- Coûts indirects: 3.00 %
- Frais généraux: 13.00 %
- Bénéfice: 6.00 %
- TVA: 20.00 %

## F Aménagements et finitions

### FK Menuiseries intérieures et meubles

#### FKP Précadres

**FKP030** U Mise en place et fixation d'un précadre en bois sur l'ossature autoportante de la cloison de plaques, à l'aide de vis, pendant l'exécution de la cloison et avec le revêtement de sol en place, pour fixation postérieure, sur celui-ci, du cadre de la menuiserie d'entre 2 et 4 m² de surface.
Mise en place et fixation d'un précadre en bois sur l'ossature autoportante de la cloison de plaques, à l'aide de vis, pendant l'exécution de la cloison et avec le revêtement de sol en place, pour fixation postérieure, sur celui-ci, du cadre de la menuiserie d'entre 2 et 4 m² de surface.
Inclut: Implantation. Nivellement et mise d'aplomb. Fixation définitive du précadre.
Critère pour le métré: Nombre d'unités prévues, selon documentation graphique du Projet.
Critère pour le mémoire: On mesurera le nombre d'unités réellement exécutées selon les spécifications du Projet.

| Code | U | Désignation | Quantité | Prix | Montant |
|---|---|---|---|---|---|
| op00ato010 |  | Tournevis. | 1.000 | 0.00 | 0.00 |
| mo020 | h | Compagnon professionnel III/CP2 construction. (main-d'œuvre) | 0.350 | 25.52 | 8.93 |
| mo113 | h | Ouvrier d'exécution I/OE1 construction. (main-d'œuvre) | 0.350 | 21.31 | 7.46 |
| % | % | Frais de chantier des unités d'ouvrage | 2 % | 16.39 | 0.33 |
|  |  | Coûts directs |  |  | 16.72 |
