# Faux plafond démontable, situé à une hauteur supérieure ou égale à 4 m, constitué lames en PVC, de 85 mm de largeur, avec 15 mm de séparation, couleur blanc, avec fixation directement sur l'ouvrage

- Propriété du fichier: CYPE INGENIEROS, S.A.
- Format: FIEBDC-3/2002
- Devise: EUR
- Coûts indirects: 3.00 %
- Frais généraux: 13.00 %
- Bénéfice: 6.00 %
- TVA: 20.00 %

## F Aménagements et finitions

### FL Revêtements de plafonds

#### FLE Plafonds suspendus démontables

**FLE150** m² Faux plafond démontable, situé à une hauteur supérieure ou égale à 4 m, constitué lames en PVC, de 85 mm de largeur, avec 15 mm de séparation, couleur blanc, avec fixation directement sur l'ouvrage.
Fourniture et montage d'un faux plafond démontable, situé à une hauteur supérieure ou égale à 4 m, constitué de lames en PVC, de 85 mm de largeur, avec 15 mm de séparation, couleur blanc, fixées directement sur l'ouvrage. Comprend les profilés d'arrêt, les pièces spéciales, les poses avec des chevilles, accessoires de fixation, complètement installé.
Inclut: Implantation des axes principaux. Fixation dans le plancher. Alignement et nivellement des profilés d'arrêt latéral sur tout le contour. Découpe et assemblage des lames. Réalisation de vides pour la réception d'éventuels éléments d'ancrage et/ou d'installations.
Critère de métré de projet: Surface mesurée entre les parements, selon documentation graphique du Projet, sans déduire les ouvertures pour les installations.
Critère de mesure de l'ouvrage: On mesurera la surface réellement exécutée selon les spécifications du Projet, sans décompter les ouvertures pour les installations.

| Code | U | Désignation | Quantité | Prix | Montant |
|---|---|---|---|---|---|
| mt12fpv010a | m | Lame en PVC, horizontale, de 85 mm de largeur, avec 15 mm de séparation, couleur blanc, pour faux plafond démontable avec trame occulté. (matériau) | 10.000 | 2.02 | 20.20 |
| mt12fpv020a | m | Profilé d'union en H en PVC, couleur blanc, pour faux plafond démontable à lames. (matériau) | 8.000 | 1.38 | 11.04 |
| mt12fpv020e | m | Profilé d'arrêt périmétrique en PVC, couleur blanc, pour faux plafond démontable à lames. (matériau) | 4.000 | 1.38 | 5.52 |
| mt12fpv030 | m | Support de suspension de plafond, en acier galvanisé, pour faux plafond démontable à lames. (matériau) | 1.500 | 3.77 | 5.66 |
| mt12psg220 | U | Fixation composée d'une cheville et d'une vis 5x27. (matériau) | 3.500 | 0.06 | 0.21 |
| op00fre010 |  | Fraiseuse. | 1.000 | 0.00 | 0.00 |
| op00tal010 |  | Perceuse. | 1.000 | 0.00 | 0.00 |
| mo015 | h | Compagnon professionnel III/CP2 monteur de faux plafonds en plaques de plâtre. (main-d'œuvre) | 0.250 | 24.91 | 6.23 |
| mo082 | h | Ouvrier professionnel II/OP monteur de faux plafonds en plaques de plâtre. (main-d'œuvre) | 0.250 | 21.40 | 5.35 |
| % | % | Coûts directs complémentaires | 2 % | 54.21 | 1.08 |
|  |  | Coûts directs |  |  | 55.29 |
