# Enduit de ciment sur l'arrière de la couche extérieure de la façade avec lame d'air

- Propriété du fichier: CYPE INGENIEROS, S.A.
- Format: FIEBDC-3/2002
- Devise: EUR
- Coûts indirects: 3.00 %
- Frais généraux: 13.00 %
- Bénéfice: 6.00 %
- TVA: 20.00 %

## F Aménagements et finitions

### FN Enduits traditionnels et stucs

#### FNC Enduits de ciment

**FNC020** m² Enduit de ciment sur l'arrière de la couche extérieure de la façade avec lame d'air.
Réalisation d'un revêtement continu de mortier de ciment, type GP CSIII W1, à vue, de 10 mm d'épaisseur, appliqué sur un parement vertical intérieur, à l'arrière de la couche extérieure de façade avec lame d'air, jusqu'à 3 m de hauteur, finition superficielle rugueuse. Comprend la préparation de la surface support, la réalisation des joints, des coins, guides séparées au plus de trois mètres, des arrêts aux rencontres avec les parements, des revêtements ou des autres éléments placés sur sa surface.
Inclut: Calepinage des pans. Réalisation des guides. Application du mortier. Réalisation des joints et des rencontres. Finition superficielle. Séchage du mortier.
Critère pour le métré: Surface mesurée selon documentation graphique du Projet, sans déduire les ouvertures inférieures à 4 m² et en déduisant, dans les ouvertures de surface supérieure à 4 m², l'excès sur 4 m².
Critère pour le mémoire: On mesurera la surface réellement exécutée selon les spécifications du Projet, en déduisant, dans les ouvertures de surface supérieure à 4 m², l'excès sur 4 m².

| Code | U | Désignation | Quantité | Prix | Montant |
|---|---|---|---|---|---|
| mt08aaa010a | m³ | Eau. (matériau) | 0.004 | 1.50 | 0.01 |
| mt28mif010e | t | Mortier industriel d'enduit d'usage courant, de ciment, type GP CSIII W1, fourni en sacs, selon NF EN 998-1. (matériau) | 0.019 | 47.47 | 0.90 |
| op00tal020 |  | Malaxeur électrique. | 1.000 | 0.00 | 0.00 |
| mo020 | h | Compagnon professionnel III/CP2 construction. (main-d'œuvre) | 0.234 | 29.25 | 6.84 |
| mo113 | h | Ouvrier d'exécution I/OE1 construction. (main-d'œuvre) | 0.167 | 24.51 | 4.09 |
| % | % | Frais de chantier des unités d'ouvrage | 2 % | 11.84 | 0.24 |
|  |  | Coûts directs |  |  | 12.08 |
