# Revêtement de parements intérieurs avec un enduit de ciment à vue de mortier de chaux, type GP CSII W0, selon NF EN 998-1, de couleur gris, épaisseur 15 mm

- Propriété du fichier: CYPE INGENIEROS, S.A.
- Format: FIEBDC-3/2002
- Devise: EUR
- Coûts indirects: 3.00 %
- Frais généraux: 13.00 %
- Bénéfice: 6.00 %
- TVA: 20.00 %

## F Aménagements et finitions

### FN Enduits et mortiers

#### FNX Enduits de chaux

**FNX040** m² Revêtement de parements intérieurs avec un enduit de ciment à vue de mortier de chaux, type GP CSII W0, selon NF EN 998-1, de couleur gris, épaisseur 15 mm.
Réalisation sur des parements intérieurs d'une couche de 15 mm d'épaisseur, avec un enduit de chaux à vue de mortier de chaux, type GP CSII W0, selon NF EN 998-1, de couleur gris, appliqué mécaniquement. Comprend la préparation de la surface support, la réalisation des coins, des guides, des arêtes, des mouchettes, des jambages, des linteaux, des arrêts aux rencontres avec les parements, les revêtements ou les autres éléments mis en place sur sa surface.
Inclut: Préparation de la surface support. Détails de plans de travail. Préparation du mortier. Application du mortier. Réalisation des joints et des points singuliers. Finition superficielle. Séchage du mortier.
Critère de métré de projet: Surface mesurée selon documentation graphique du Projet, sans déduire les ouvertures inférieures à 4 m² et en déduisant, dans les ouvertures de surface supérieure à 4 m², l'excès sur 4 m².
Critère de mesure de l'ouvrage: On mesurera la surface réellement exécutée selon les spécifications du Projet, en déduisant, dans les ouvertures de surface supérieure à 4 m², l'excès sur 4 m².

| Code | U | Désignation | Quantité | Prix | Montant |
|---|---|---|---|---|---|
| mt28mim010a | kg | Mortier de chaux, type GP CSII W0, selon NF EN 998-1, de couleur gris, composé de chaux aérée, agglomérants hydrauliques, granulats sélectionnés et additifs, fourni en sacs. (matériau) | 18.000 | 0.31 | 5.58 |
| op00tal020 |  | Malaxeur éléctrique. | 1.000 | 0.00 | 0.00 |
| mo039 | h | Compagnon professionnel III/CP2 enduiseur. (main-d'œuvre) | 0.334 | 24.67 | 8.24 |
| mo111 | h | Ouvrier d'exécution I/OE2 enduiseur. (main-d'œuvre) | 0.167 | 21.71 | 3.63 |
| % | % | Coûts directs complémentaires | 2 % | 17.45 | 0.35 |
|  |  | Coûts directs |  |  | 17.80 |
