# Profil décoratif et technique Pro-Dilata CG 25 de "BUTECH", pour joint de rupture (pour unions au même niveau), de PVC finition gris et 25 mm de haut

- Propriété du fichier: CYPE INGENIEROS, S.A.
- Format: FIEBDC-3/2002
- Devise: EUR
- Coûts indirects: 3.00 %
- Frais généraux: 13.00 %
- Bénéfice: 6.00 %
- TVA: 16.00 %

## F Aménagements et finitions

### FS Revêtements de sols

#### FSC Céramique

**FSC130** m Profil décoratif et technique Pro-Dilata CG 25 de "BUTECH", pour joint de rupture (pour unions au même niveau), de PVC finition gris et 25 mm de haut.
Fourniture et mise en place d'un profil décoratif et technique Pro-Dilata CG 25 de "BUTECH", utilisé dans un joint de rupture (pour unions au même niveau), de PVC finition gris et 25 mm de haut.
Inclut: Implantation des pièces selon leur longueur. Découpe des pièces. Fixation des pièces.
Critère de métré de projet: Longueur moyenne selon documentation graphique du Projet.
Critère de mesure de l'ouvrage: On mesurera la longueur réellement exécutée selon les spécifications du Projet.

| Code | U | Désignation | Quantité | Prix | Montant |
|---|---|---|---|---|---|
| mt18jrb040bhe | m | Profil type joint Pro-Dilata CG 25 "BUTECH" de PVC finition gris, de 25 mm de hauteur, pour joints structuraux dans des revêtements céramiques. (matériau) | 1.050 | 2.49 | 2.61 |
| op00amo010 |  | Rectifieuse ou scie radiale. | 1.000 | 0.00 | 0.00 |
| mo021 | h | Compagnon professionnel III/CP2 dalleur. (main-d'œuvre) | 0.180 | 24.26 | 4.37 |
| % | % | Coûts directs complémentaires | 2 % | 6.98 | 0.14 |
|  |  | Coûts directs |  |  | 7.12 |
