# Mur de façade, de 37,5 cm d'épaisseur

- Propriété du fichier: CYPE INGENIEROS, S.A.
- Format: FIEBDC-3/2002
- Devise: EUR
- Coûts indirects: 3.00 %
- Frais généraux: 13.00 %
- Bénéfice: 6.00 %
- TVA: 20.00 %

## G Structure et gros oeuvre

### GM Murs

#### GMT Briques en terre cuite

**GMT110** m² Mur de façade, de 37,5 cm d'épaisseur, en maçonnerie de brique Monomur, à revêtir, 250x375x249 mm, résistance thermique de la maçonnerie 3,09 m²K/W, résistance à la compression 8 MPa, pose avec du mortier à joints minces, renforcée à l'aide de chaînages verticaux avec 0,45 kg/m² d' armatures en acier Fe E 500; isolation des rives du plancher avec panneau rigide en polystyrène expansé, de 20 mm d'épaisseur, et revêtement des rives de plancher avec abouts de dalle avec apport thermique en terre cuite 0,33 m²K/W de résistance thermique, 500x65x200 mm, à revêtir, réalisation de linteaux avec blocs en "U" avec armature et remplissage de béton.
Réalisation d'un mur de façade de 37,5 cm d'épaisseur, en maçonnerie de brique Monomur, à revêtir, 250x375x249 mm, résistance thermique de la maçonnerie 3,09 m²K/W, résistance à la compression 8 MPa, pose avec du mortier à joints minces, composé de ciment, résine, sable siliceux et additifs spécifiques. Comprend l'implantation, le nivellement et la mise d'aplomb, les chutes et les casses, les harpages, les chaînages verticaux avec 0,45 kg/m² d' armatures en acier Fe E 500, l'isolation des rives du plancher avec panneau rigide en polystyrène expansé, de 20 mm d'épaisseur, et le revêtement des rives de plancher avec abouts de dalle avec apport thermique en terre cuite 0,33 m²K/W de résistance thermique, 500x65x200 mm, à revêtir, la réalisation de linteaux avec blocs en "U" avec armature et remplissage de béton, les jambages et les mouchettes, la réalisation des rencontres et des points singuliers et le nettoyage.
Inclut: Définition des plans de façade via des plombs. Implantation, étage par étage. Marquage sur les poteaux des niveaux de référence générale d'étage et du niveau du revêtement. Assise de la première rangée sur couche de mortier. Mise en place et à l'aplomb des mires de référence. Tendu des cordeaux entre les mires. Mise en place des plombs fixes dans les arêtes. Mise en place des pièces par rangées à niveau. Mise en place des armatures dans les chaînages verticaux et remplissage postérieur avec du béton. Coulage, vibrage et séchage du béton. Revêtement des rives de plancher. Réalisation de tous les travaux nécessaires pour la résolution des ouvertures. Rencontres de la maçonnerie avec les façades, les poteaux et les cloisons. Rencontre de la maçonnerie et du plancher supérieur. Nettoyage du parement.
Critère de métré de projet: Surface mesurée selon documentation graphique du Projet, sans dupliquer les coins ni les rencontres, comprenant le revêtement des rives de plancher, en déduisant les ouvertures de surface supérieure à 4 m².
Critère de mesure de l'ouvrage: On mesurera la surface réellement exécutée selon les spécifications du Projet, sans dupliquer les coins ni les rencontres, comprenant le revêtement des rives de plancher, en déduisant les ouvertures de surface supérieure à 4 m².

| Code | U | Désignation | Quantité | Prix | Montant |
|---|---|---|---|---|---|
| mt04bwi010ebab | U | Brique Monomur, à revêtir, 250x375x249 mm, résistance thermique de la maçonnerie 3,09 m²K/W, pour utilisation en maçonnerie protégée (pièce en P), catégorie I, résistance à la compression 8 MPa, densité 788 kg/m³, selon NF EN 771-1. (matériau) | 16.000 | 3.88 | 62.08 |
| mt09mif060a | kg | Mortier à joints minces composé de ciment, résine, sable siliceux et additifs spécifiques, fourni en sacs de 25 kg, gâché sur chantier avec une proportion en volume de 1/3. (matériau) | 3.300 | 0.53 | 1.75 |
| mt07aco050a | kg | Ferraille élaborée en atelier industriel avec barres en acier haute adhérence, Fe E 500, de divers diamètres. (matériau) | 0.940 | 1.37 | 1.29 |
| mt10haf030fOEi | m³ | Béton C25/30 (XC1(F) D20; S3; Cl 0,4), prêt à l'emploi, selon NF EN 206-1. (matériau) | 0.013 | 133.00 | 1.73 |
| mt16pea040a | m | Panneau rigide en polystyrène expansé, selon NF EN 13163, de 20x200 mm, résistance thermique 0,5 m²K/W, conductivité thermique 0,038 W/(mK). (matériau) | 0.330 | 1.19 | 0.39 |
| mt04bwi016ya | U | About de dalle avec apport thermique en terre cuite à revêtir, 0,33 m²K/W de résistance thermique, 500x65x200 mm, en rive de plancher de 20 cm d'épaisseur. (matériau) | 2.000 | 1.11 | 2.22 |
| mo021 | h | Compagnon professionnel III/CP2 construction pour des travaux de maçonnerie. (main-d'œuvre) | 0.978 | 25.59 | 25.03 |
| mo114 | h | Ouvrier d'exécution I/OE1 construction pour des travaux de maçonnerie. (main-d'œuvre) | 0.489 | 22.14 | 10.83 |
| % | % | Coûts directs complémentaires | 2 % | 105.32 | 2.11 |
|  |  | Coûts directs |  |  | 107.43 |
