# Transport, mise en oeuvre et retrait d'une foreuse à parois moulées, pour la réalisation de parois moulées de 80 cm d'épaisseur, à une distance de jusqu'à 200 km

- Propriété du fichier: CYPE INGENIEROS, S.A.
- Format: FIEBDC-3/2002
- Devise: EUR
- Coûts indirects: 3.00 %
- Frais généraux: 13.00 %
- Bénéfice: 6.00 %
- TVA: 20.00 %

## G Structure et gros oeuvre

### GS Structures enterrées et semi-enterrées

#### GSB Ouvrages de soutènement en BA

**GSB010** U Transport, mise en oeuvre et retrait d'une foreuse à parois moulées, pour la réalisation de parois moulées de 80 cm d'épaisseur, à une distance de jusqu'à 200 km.
Transport, mise en oeuvre et retrait d'une foreuse à parois moulées, pour la réalisation de parois moulées de 80 cm d'épaisseur, à une distance de jusqu'à 200 km.
Inclut: Transport au chantier. Montage de l'équipement. Démontage de l'équipement. Retrait de l'équipement>.
Critère pour le métré: Nombre d'unités prévues, selon documentation graphique du Projet.
Critère pour le mémoire: On mesurera le nombre d'unités réellement exécutées selon les spécifications du Projet.
Critère d'évaluation économique: Le prix comprend le déplacement au chantier du personnel spécialisé.

| Code | U | Désignation | Quantité | Prix | Montant |
|---|---|---|---|---|---|
| mq03pae050s | U | Transport, mise en oeuvre et retrait d'équipement complet de foreuse à parois moulées de 80 cm d'épaisseur, à une distance de jusqu'à 200 km. (matériel) | 1.000 | 5250.00 | 5250.00 |
| % | % | Frais de chantier des unités d'ouvrage | 2 % | 5250.00 | 105.00 |
|  |  | Coûts directs |  |  | 5355.00 |
