# Déplacement vertical d'une fraiseuse

- Propriété du fichier: CYPE INGENIEROS, S.A.
- Format: FIEBDC-3/2002
- Devise: EUR
- Coûts indirects: 3.00 %
- Frais généraux: 13.00 %
- Bénéfice: 6.00 %
- TVA: 20.00 %

## G Structure et gros oeuvre

### GS Structures enterrées et semi-enterrées

#### GSB Ouvrages de soutènement en BA

**GSB190** h Déplacement vertical d'une fraiseuse.
Déplacement vertical, ascendant ou descendant sur site d'une fraiseuse à l'aide d'une grue autopropulsée, de la cote zéro jusqu'à la cote de sous-sol correspondante, pour la régularisation des parements verticaux de l'avant de la paroi moulée, et pour la réalisation de la feuillure aux rencontres avec planchers en sous-sol et radier.
Inclut: Déplacement vertical de l'équipement.
Critère pour le métré: Temps estimé.
Critère pour le mémoire: Amortissement sous forme de location à l'heure, selon les conditions définies dans le contrat souscrit avec l'entreprise fournisseur.

| Code | U | Désignation | Quantité | Prix | Montant |
|---|---|---|---|---|---|
| mq07gte010d | h | Grue autopropulsée à bras télescopique avec une capacité d'élévation de 40 t et 35 m de hauteur maximale de travail. (matériel) | 1.000 | 88.48 | 88.48 |
| % | % | Frais de chantier des unités d'ouvrage | 2 % | 88.48 | 1.77 |
|  |  | Coûts directs |  |  | 90.25 |
