# Toiture inclinée avec une pente moyenne de 47%

- Propriété du fichier: CYPE INGENIEROS, S.A.
- Format: FIEBDC-3/2002
- Devise: EUR
- Coûts indirects: 3.00 %
- Frais généraux: 13.00 %
- Bénéfice: 6.00 %
- TVA: 16.00 %

## Q Toitures

### QT Inclinées

#### QTZ Zinc

**QTZ010** m² Toiture inclinée avec une pente moyenne de 47%, constituée d'une structure portante (non comprise dans ce prix), film en polyéthylène agissant comme pare-vapeur et panneau flexible et léger en laine de roche volcanique, conformément à NF EN 13162, non revêtu, de 40 mm d'épaisseur comme isolant thermique, disposé entre les chevrons de bois de 80x80 mm de section. Couverture composée de plateau en zinc-titane, "RHEINZINK" Clic System, finition naturel, de 0,7 mm d'épaisseur, réalisé à l'aide du système de joint de baguette à partir d'un matériau en bande de 650 mm de développement, 565 mm entre axes et joints de 47 mm de hauteur, fixée mécaniquement sur panneau à particules orientées OSB en intercalant entre les deux une lame de séparation structurée.
Réalisation d'une toiture inclinée avec une pente moyenne de 47%, composée des éléments suivants: RÉALISATION DE PENTES: structure portante (non comprise dans ce prix); PARE-VAPEUR: film en polyéthylène de 150 microns d'épaisseur; ISOLANT THERMIQUE: panneau flexible et léger en laine de roche volcanique, conformément à NF EN 13162, non revêtu, de 40 mm d'épaisseur, résistance thermique 1,05 (m²K)/W, conductivité thermique 0,037 W/(mK), disposé entre les chevrons en bois de pin de 80x80 mm de section et 80 cm de séparation maximale entre les axes; COUVERTURE: plateau en zinc-titane, "RHEINZINK" Clic System, finition naturel, de 0,7 mm d'épaisseur, réalisé à l'aide du système de joint de baguette à partir d'un matériau en bande de 650 mm de développement, 565 mm entre axes et joints de 47 mm de hauteur fixée mécaniquement sur panneau à particules orientées OSB en intercalant entre les deux une lame de séparation structurée. Comprend la partie proportionnelle d'éléments de fixation propres du système constitués de rails en tôle d'acier galvanisé de 1 mm d'épaisseur et 500 mm de longueur, couvre-joints longitudinal de 60 mm de largeur, réalisation de joints transversaux, arrêts et rencontres. Selon normes de travail ZVSHK, détails constructifs recommandés pour les toitures de "RHEINZINK" et recommandations du manuel "RHEINZINK - Cubiertas en técnica de engatillado".
Inclut: Nettoyage et préparation du support. Mise en place du pare-vapeur. Implantation et mise en place des chevrons en bois. Découpage, extension et ajustage de l'isolant thermique. Disposition du panneau à particules orientées OSB. Mise en place de la lame de séparation structurée. Extension et fixation des bacs. Réalisation des joints transversaux et longitudinaux. Résolution des points singuliers avec des pièces d'arrêt.
Critère de métré de projet: Surface du pan mesurée en grandeur réelle, selon documentation graphique du Projet, sans prendre en compte le recouvrement correspondant des plateaux. Comprend la formation des faîtages, des noues, des rives et des bords libres. Ne sont pas inclues les formation de noues, rives décoratives ou rencontre de pentes avec parements verticaux, cheminées, fenêtres ou conduits de ventilation.
Critère de mesure de l'ouvrage: On mesurera, en grandeur réelle, la surface réellement exécutée selon les spécifications du Projet, sans prendre en compte le recouvrement correspondant de la tuile. Comprend la formation de faîtages, de noues, de rives et de bords libres. N'est pas inclue la formation de noues, de débords décoratifs ou de rencontre de pans avec des murs verticaux, de cheminées, fenêtres ou conduits de ventilation.

| Code | U | Désignation | Quantité | Prix | Montant |
|---|---|---|---|---|---|
| mt17poa010a | m² | Film en polyéthylène de 0,15 mm d'épaisseur. (matériau) | 1.050 | 0.14 | 0.15 |
| mt07mee040b | m | Chevron de bois de pin sylvestre, de 80x80 mm (matériau) | 1.300 | 3.36 | 4.37 |
| mt13eag023 | U | Clou en acier pour fixation d'un liteau en bois au support en béton ou en mortier. (matériau) | 10.620 | 0.07 | 0.74 |
| mt16lra020aba | m² | Panneau flexible et léger en laine de roche volcanique, conformément à NF EN 13162, non revêtu, de 40 mm d'épaisseur, résistance thermique 1,05 (m²K)/W, conductivité thermique 0,037 W/(mK). (matériau) | 1.050 | 2.46 | 2.58 |
| mt13blm020 | m² | Planche de fibres orientées OSB, qualité hydrofuge 3 ou supérieure, de 22 mm d'épaisseur. (matériau) | 1.050 | 8.00 | 8.40 |
| mt13blm030 | U | Clou en acier pour fixation d'une planche en bois à support en bois. (matériau) | 12.500 | 0.04 | 0.50 |
| mt20wwr030 | m² | Lame de séparation composée d'une lame de diffusion ouverte (formée de 3 couches de polypropylène) avec intégration de lame de polypropylène avec structure tridimensionnelle. (matériau) | 1.050 | 6.00 | 6.30 |
| mt13ccz030baaa | m² | Plateau en zinc-titane, "RHEINZINK" Clic System, finition naturel, de 0,7 mm d'épaisseur, réalisé à l'aide du système de joint de baguette à partir d'un matériau en bande de 650 mm de développement, 565 mm entre axes et joints de 47 mm de hauteur. Comprend la partie proportionnelle d'éléments de fixation propres du système constitués de rails en tôle d'acier galvanisé de 1 mm d'épaisseur et 500 mm de longueur, couvre-joints longitudinal de 60 mm de largeur, réalisation de joints transversaux, arrêts et rencontres. Avec certificat TÜV-Rheinland de conformité avec le catalogue de critères QUALITY ZINC. (matériau) | 1.090 | 63.06 | 68.74 |
| op00ciz010 |  | Cisaille. | 1.000 | 0.00 | 0.00 |
| op00roe010 |  | Grignoteuse. | 1.000 | 0.00 | 0.00 |
| mo011 | h | Compagnon professionnel III/CP2 construction. (main-d'œuvre) | 0.219 | 23.17 | 5.07 |
| mo046 | h | Ouvrier professionnel II/OP construction. (main-d'œuvre) | 0.036 | 20.33 | 0.73 |
| mo059 | h | Ouvrier d'exécution I/OE2 construction. (main-d'œuvre) | 0.183 | 20.13 | 3.68 |
| % | % | Coûts directs complémentaires | 2 % | 101.26 | 2.03 |
|  |  | Coûts directs |  |  | 103.29 |
