# Angle concave en plâtre pour plateau de lumière indirecte

- Propriété du fichier: CYPE INGENIEROS, S.A.
- Format: FIEBDC-3/2002
- Devise: EUR
- Coûts indirects: 3.00 %
- Frais généraux: 13.00 %
- Bénéfice: 6.00 %
- TVA: 16.00 %

## R Revêtements

### RT Faux plafonds

#### RTP Préfabriqués en plâtre

**RTP051** U Angle concave en plâtre pour plateau de lumière indirecte, 10 cm de hauteur, 27,5 cm de diamètre de la circonsférence intérieure, 61,5 cm de largeur totale et 20,5 cm de rayon, pour la décoration paramétrique du plafond.
Fourniture et mise en place d'angle concave en plâtre pour plateau de lumière indirecte, 10 cm de hauteur, 27,5 cm de diamètre de la circonsférence intérieure, 61,5 cm de largeur totale et 20,5 cm de rayon, pour la décoration paramétrique du plafond, placé avec une colle à base de plâtre. Comprend les découpes, les accessoires de fixation et le repassage des joints.
Inclut: Implantation de la pièce. Humectage de la base de fixation. Extension de la colle. Mise en place et jointoiement de la pièce. Révision des rencontres entre pièces.
Critère de métré de projet: Nombre d'unités prévues, selon documentation graphique du Projet.
Critère de mesure de l'ouvrage: On mesurera le nombre d'unités réellement mises en place selon les spécifications du Projet.

| Code | U | Désignation | Quantité | Prix | Montant |
|---|---|---|---|---|---|
| mt12rea095aaa | U | Angle concave en plâtre pour plateau de lumière indirecte, 10 cm de hauteur, 27,5 cm de diamètre de la circonsférence intérieure, 61,5 cm de largeur totale et 20,5 cm de rayon, pour la décoration paramétrique du plafond. (matériau) | 1.000 | 13.98 | 13.98 |
| mt09eyc030 | kg | Colle à base de plâtre et additifs spéciaux. (matériau) | 0.110 | 0.35 | 0.04 |
| mo021 | h | Compagnon professionnel III/CP2 gâcheur. (main-d'œuvre) | 0.106 | 23.17 | 2.46 |
| % | % | Coûts directs complémentaires | 2 % | 16.48 | 0.33 |
|  |  | Coûts directs |  |  | 16.81 |
