# Moulure en plâtre, de 1,5x7x120 cm, pour la décoration du plafond

- Propriété du fichier: CYPE INGENIEROS, S.A.
- Format: FIEBDC-3/2002
- Devise: EUR
- Coûts indirects: 3.00 %
- Frais généraux: 13.00 %
- Bénéfice: 6.00 %
- TVA: 16.00 %

## R Revêtements

### RT Faux plafonds

#### RTP Préfabriqués en plâtre

**RTP230** m Moulure en plâtre, de 1,5x7x120 cm, pour la décoration du plafond.
Fourniture et mise en place de moulure en plâtre, de 1,5x7x120 cm, pour la décoration du plafond, placée avec une colle à base de plâtre. Comprend les découpes, les accessoires de fixation et le repassage des joints.
Inclut: Implantation et tracé sur les parements de l'emplacement de la moulure. Présentation et découpe des pièces. Humectage de la base de fixation. Extension de la colle. Mise en place et jointoiement des pièces. Repassages des rencontres entre les pièces, des coins et des recoins.
Critère de métré de projet: Longueur moyenne selon documentation graphique du Projet.
Critère de mesure de l'ouvrage: On mesurera la longueur réellement exécutée selon les spécifications du Projet.

| Code | U | Désignation | Quantité | Prix | Montant |
|---|---|---|---|---|---|
| mt12rea150aaa | m | Moulure en plâtre, de 1,5x7x120 cm, pour la décoration du plafond. (matériau) | 1.050 | 1.60 | 1.68 |
| mt09eyc030 | kg | Colle à base de plâtre et additifs spéciaux. (matériau) | 0.190 | 0.35 | 0.07 |
| mo021 | h | Compagnon professionnel III/CP2 gâcheur. (main-d'œuvre) | 0.120 | 23.17 | 2.78 |
| % | % | Coûts directs complémentaires | 2 % | 4.53 | 0.09 |
|  |  | Coûts directs |  |  | 4.62 |
