# Étagère en plâtre, de 4x20x120 cm, pour la réalisation d'une librairie

- Propriété du fichier: CYPE INGENIEROS, S.A.
- Format: FIEBDC-3/2002
- Devise: EUR
- Coûts indirects: 3.00 %
- Frais généraux: 13.00 %
- Bénéfice: 6.00 %
- TVA: 16.00 %

## R Revêtements

### RT Faux plafonds

#### RTP Préfabriqués en plâtre

**RTP240** m Étagère en plâtre, de 4x20x120 cm, pour la réalisation d'une librairie.
Fourniture et mise en place d'étagère en plâtre, de 4x20x120 cm, pour la réalisation d'une librairie, placée avec une colle à base de plâtre. Comprend les découpes, les accessoires de fixation et le repassage des joints.
Inclut: Implantation et tracé sur les parements de l'emplacement des pièces. Présentation et découpe des pièces. Humectage des bases de fixation. Extension de la colle. Mise en place et jointoiement des pièces. Repassages des rencontres entre les pièces, des coins et des recoins.
Critère de métré de projet: Longueur moyenne selon documentation graphique du Projet.
Critère de mesure de l'ouvrage: On mesurera la longueur réellement exécutée selon les spécifications du Projet.

| Code | U | Désignation | Quantité | Prix | Montant |
|---|---|---|---|---|---|
| mt12rea170aaa | m | Étagère en plâtre, de 4x20x120 cm, pour la réalisation d'une librairie. (matériau) | 1.050 | 3.91 | 4.11 |
| mt09eyc030 | kg | Colle à base de plâtre et additifs spéciaux. (matériau) | 0.140 | 0.35 | 0.05 |
| mo021 | h | Compagnon professionnel III/CP2 gâcheur. (main-d'œuvre) | 0.113 | 23.17 | 2.62 |
| % | % | Coûts directs complémentaires | 2 % | 6.78 | 0.14 |
|  |  | Coûts directs |  |  | 6.92 |
