# Colonne table, en plâtre, de 42,5x29,2x29,2 cm, fût de 20 cm de diamètre

- Propriété du fichier: CYPE INGENIEROS, S.A.
- Format: FIEBDC-3/2002
- Devise: EUR
- Coûts indirects: 3.00 %
- Frais généraux: 13.00 %
- Bénéfice: 6.00 %
- TVA: 16.00 %

## R Revêtements

### RT Faux plafonds

#### RTP Préfabriqués en plâtre

**RTP320** U Colonne table, en plâtre, de 42,5x29,2x29,2 cm, fût de 20 cm de diamètre.
Fourniture et mise en place de colonne table, en plâtre, de 42,5x29,2x29,2 cm, fût de 20 cm de diamètre, placée avec une colle à base de plâtre. Comprend les découpes, les accessoires de fixation et le repassage des joints.
Inclut: Implantation de la pièce. Humectage de la base de fixation. Extension de la colle. Mise en place et jointoiement de la pièce.
Critère de métré de projet: Nombre d'unités prévues, selon documentation graphique du Projet.
Critère de mesure de l'ouvrage: On mesurera le nombre d'unités réellement mises en place selon les spécifications du Projet.

| Code | U | Désignation | Quantité | Prix | Montant |
|---|---|---|---|---|---|
| mt12rea290aa | U | Colonne table, en plâtre, de 42,5x29,2x29,2 cm, fût de 20 cm de diamètre. (matériau) | 1.000 | 79.97 | 79.97 |
| mt09eyc030 | kg | Colle à base de plâtre et additifs spéciaux. (matériau) | 0.190 | 0.35 | 0.07 |
| mo021 | h | Compagnon professionnel III/CP2 gâcheur. (main-d'œuvre) | 0.120 | 23.17 | 2.78 |
| % | % | Coûts directs complémentaires | 2 % | 82.82 | 1.66 |
|  |  | Coûts directs |  |  | 84.48 |
