# Écu de football, en plâtre, de 47x36 cm

- Propriété du fichier: CYPE INGENIEROS, S.A.
- Format: FIEBDC-3/2002
- Devise: EUR
- Coûts indirects: 3.00 %
- Frais généraux: 13.00 %
- Bénéfice: 6.00 %
- TVA: 16.00 %

## R Revêtements

### RT Faux plafonds

#### RTP Préfabriqués en plâtre

**RTP350** U Écu de football, en plâtre, de 47x36 cm.
Fourniture et mise en place d'écu de football, en plâtre, de 47x36 cm, placé avec une colle à base de plâtre. Comprend les découpes, les accessoires de fixation et le repassage des joints.
Inclut: Implantation de la pièce. Humectage de la base de fixation. Extension de la colle. Mise en place et jointoiement de la pièce.
Critère de métré de projet: Nombre d'unités prévues, selon documentation graphique du Projet.
Critère de mesure de l'ouvrage: On mesurera le nombre d'unités réellement mises en place selon les spécifications du Projet.

| Code | U | Désignation | Quantité | Prix | Montant |
|---|---|---|---|---|---|
| mt12rea320aaa | U | Écu de football, en plâtre, de 47x36 cm. (matériau) | 1.000 | 14.05 | 14.05 |
| mt09eyc030 | kg | Colle à base de plâtre et additifs spéciaux. (matériau) | 0.370 | 0.35 | 0.13 |
| mo021 | h | Compagnon professionnel III/CP2 gâcheur. (main-d'œuvre) | 0.099 | 23.17 | 2.29 |
| % | % | Coûts directs complémentaires | 2 % | 16.47 | 0.33 |
|  |  | Coûts directs |  |  | 16.80 |
