# Luminaire. Installation suspendue

- Propriété du fichier: CYPE INGENIEROS, S.A.
- Format: FIEBDC-3/2002
- Devise: EUR
- Coûts indirects: 3.00 %
- Frais généraux: 13.00 %
- Bénéfice: 6.00 %
- TVA: 20.00 %

## T Équipements techniques

### TE Éclairage

#### TEI Équipements intérieurs

**TEI180** U Luminaire. Installation suspendue.
Luminaire suspendu pour montage individuel, de 1484x80x40 mm, pour 1 lampe fluorescente T5 de 49 W à lumière directe + 1 lampe fluorescente T5 de 24 W à lumière indirecte, avec corps en aluminium extrudé de couleur RAL 9006; diffuseur acrylique opalin; caches finaux de ligne; système de suspension par tige de 50 cm de longueur; réflecteur en tôle d'acier, finition thermo-émaillée, de couleur blanche; protection IP20 et isolation classe F. Comprend les lampes.
Inclut: Implantation. Montage, connexion et contrôle de son bon fonctionnement.
Critère pour le métré: Nombre d'unités prévues, selon documentation graphique du Projet.
Critère pour le mémoire: On mesurera le nombre d'unités réellement exécutées selon les spécifications du Projet.

| Code | U | Désignation | Quantité | Prix | Montant |
|---|---|---|---|---|---|
| mt34ode080a | U | Luminaire suspendu pour montage individuel, de 1484x80x40 mm, pour 1 lampe fluorescente T5 de 49 W à lumière directe + 1 lampe fluorescente T5 de 24 W à lumière indirecte, avec corps en aluminium extrudé de couleur RAL 9006; diffuseur acrylique opalin; caches finaux de ligne; système de suspension par tige de 50 cm de longueur; réflecteur en tôle d'acier, finition thermo-émaillée, de couleur blanche; protection IP20 et isolation classe F. (matériau) | 1.000 | 181.44 | 181.44 |
| mt34tuf010f | U | Tube fluorescent T5 de 49 W. (matériau) | 1.000 | 7.14 | 7.14 |
| mt34tuf010b | U | Tube fluorescent T5 de 24 W. (matériau) | 1.000 | 5.88 | 5.88 |
| mo003 | h | Compagnon professionnel III/CP2 électricien. (main-d'œuvre) | 0.200 | 29.14 | 5.83 |
| mo102 | h | Ouvrier professionnel II/OP électricien. (main-d'œuvre) | 0.200 | 25.08 | 5.02 |
| % | % | Frais de chantier des unités d'ouvrage | 2 % | 205.31 | 4.11 |
|  |  | Coûts directs |  |  | 209.42 |
