# Bande coupe-feu

- Propriété du fichier: CYPE INGENIEROS, S.A.
- Format: FIEBDC-3/2002
- Devise: EUR
- Coûts indirects: 3.00 %
- Frais généraux: 13.00 %
- Bénéfice: 6.00 %
- TVA: 20.00 %

## T Équipements techniques

### TI Protections contre les incendies

#### TII Protection passive contre les incendies

**TII120** m² Bande coupe-feu, de 1 m en projection horizontale, avec une résistance au feu EI 90, pour bâtiment d'usage industriel, fixée mécaniquement à la structure de la toiture avec sous-structure support, composé de un panneau rigide en laine de roche non revêtu, de 50 mm d'épaisseur, résistance thermique 1,21951 m²K/W, conductivité thermique 0,035 W/(mK), densité 180 kg/m³, chaleur spécifique 0,84 J/kgK et coefficient de résistance à la diffusion de la vapeur d'eau 1,3 et un panneau rigide en laine de roche revêtu sur une de ses faces par une lame d'aluminium renforcé, de 50 mm d'épaisseur, résistance thermique 1,21951 m²K/W, conductivité thermique 0,041 W/(mK), densité 180 kg/m³, chaleur spécifique 0,84 J/kgK et coefficient de résistance à la diffusion de la vapeur d'eau 1,3, dans la face visible, unis entre eux et fixés à la sous-structure support, avec vis d'union, de 100 mm de longueur. Comprend les éléments de fixation et les bandes en laine de roche fixées mécaniquement pour le scellage périmétrique.
Bande coupe-feu, de 1 m en projection horizontale, avec une résistance au feu EI 90, pour bâtiment d'usage industriel, fixée mécaniquement à la structure de la toiture avec sous-structure support, composé de un panneau rigide en laine de roche non revêtu, de 50 mm d'épaisseur, résistance thermique 1,21951 m²K/W, conductivité thermique 0,035 W/(mK), densité 180 kg/m³, chaleur spécifique 0,84 J/kgK et coefficient de résistance à la diffusion de la vapeur d'eau 1,3 et un panneau rigide en laine de roche revêtu sur une de ses faces par une lame d'aluminium renforcé, de 50 mm d'épaisseur, résistance thermique 1,21951 m²K/W, conductivité thermique 0,041 W/(mK), densité 180 kg/m³, chaleur spécifique 0,84 J/kgK et coefficient de résistance à la diffusion de la vapeur d'eau 1,3, dans la face visible, unis entre eux et fixés à la sous-structure support, avec vis d'union, de 100 mm de longueur. Comprend les éléments de fixation et les bandes en laine de roche fixées mécaniquement pour le scellage périmétrique.
Inclut: Implantation. Fixation de la sous-structure support à la structure de la toiture. Préparation et découpe des panneaux. Mise en place en quinconce sur les panneaux. Assemblage entre panneaux avec des vis de fixation. Fixation de la bande coupe-feu à la sous-structure support. Scellage de la rencontre de la bande coupe-feu avec le mur périmétrique.
Critère de métré de projet: Surface mesurée selon documentation graphique du Projet.
Critère de mesure de l'ouvrage: On mesurera la surface réellement exécutée selon les spécifications du Projet.

| Code | U | Désignation | Quantité | Prix | Montant |
|---|---|---|---|---|---|
| mt16lrw083b | m² | Sous-structure support en acier galvanisé pour bande coupe-feu, pour fixer mécaniquement à la structure de la toiture d'un bâtiment à usage industriel, y compris les éléments de fixation. (matériau) | 1.000 | 15.00 | 15.00 |
| mt16lrw080ad | m² | Panneau rigide en laine de roche selon NF EN 13162, non revêtu, de 50 mm d'épaisseur, résistance thermique 1,21951 m²K/W, conductivité thermique 0,035 W/(mK), densité 180 kg/m³, chaleur spécifique 0,84 J/kgK et coefficient de résistance à la diffusion de la vapeur d'eau 1,3, Euroclasse A1 de réaction au feu, pour la protection contre les incendies des éléments constructifs. (matériau) | 1.200 | 34.31 | 41.17 |
| mt16lrw080fd | m² | Panneau rigide en laine de roche selon NF EN 13162, revêtu sur une de ses faces par une lame d'aluminium renforcé, de 50 mm d'épaisseur, résistance thermique 1,21951 m²K/W, conductivité thermique 0,041 W/(mK), densité 180 kg/m³, chaleur spécifique 0,84 J/kgK et coefficient de résistance à la diffusion de la vapeur d'eau 1,3, Euroclasse A1 de réaction au feu, pour la protection contre les incendies des éléments constructifs. (matériau) | 1.400 | 37.79 | 52.91 |
| mt16lrw082dd | U | Vis d'union de fil d'acier galvanisé en forme d'hélice, de 100 mm de longueur, pour panneaux en laine de roche. (matériau) | 20.000 | 2.84 | 56.80 |
| mo011 | h | Compagnon professionnel III/CP2 monteur. (main-d'œuvre) | 0.180 | 25.49 | 4.59 |
| mo080 | h | Ouvrier professionnel II/OP monteur. (main-d'œuvre) | 0.180 | 21.93 | 3.95 |
| mo054 | h | Compagnon professionnel III/CP2 poseur d'isolants rigides ou flexibles. (main-d'œuvre) | 0.251 | 25.49 | 6.40 |
| mo101 | h | Ouvrier professionnel II/OP poseur d'isolants rigides ou flexibles. (main-d'œuvre) | 0.251 | 21.93 | 5.50 |
| % | % | Coûts directs complémentaires | 2 % | 186.32 | 3.73 |
|  |  | Coûts directs |  |  | 190.05 |
