# Clapet d'aération en PVC, de 75 mm de diamètre, pour tuyauterie de ventilation primaire ou secondaire, liaison collé avec adhésif

- Propriété du fichier: CYPE INGENIEROS, S.A.
- Format: FIEBDC-3/2002
- Devise: EUR
- Coûts indirects: 3.00 %
- Frais généraux: 13.00 %
- Bénéfice: 6.00 %
- TVA: 16.00 %

## T Équipements techniques

### TP Installations de plomberie

#### TPN Descentes

**TPN080** U Clapet d'aération en PVC, de 75 mm de diamètre, pour tuyauterie de ventilation primaire ou secondaire, liaison collé avec adhésif.
Fourniture et montage de clapet d'aération en PVC, de 75 mm de diamètre, pour tuyauterie de ventilation primaire ou secondaire, mise en place via liaison collé avec adhésif. Totalement montée.
Inclut: Implantation. Présentation à sec. Nettoyage de la zone à unir avec le liquide nettoyant, application de l'adhésif et emboîtement des pièces.
Critère de métré de projet: Nombre d'unités prévues, selon documentation graphique du Projet.
Critère de mesure de l'ouvrage: On mesurera le nombre d'unités réellement exécutées selon les spécifications du Projet.

| Code | U | Désignation | Quantité | Prix | Montant |
|---|---|---|---|---|---|
| mt36vpq010aaa | U | Clapet d'aération en PVC, de 75 mm de diamètre, pour tuyauterie de ventilation primaire ou secondaire. (matériau) | 1.000 | 74.52 | 74.52 |
| mt36tiq012a | l | Liquide nettoyeur pour collage par adhésif de tubes et accessoires en PVC. (matériau) | 0.007 | 11.70 | 0.08 |
| mt36tiq013a | kg | Adhésif pour tubes et accessoires en PVC. (matériau) | 0.004 | 15.49 | 0.06 |
| mo004 | h | Compagnon professionnel III/CP2 plombier. (main-d'œuvre) | 0.134 | 25.06 | 3.36 |
| mo055 | h | Ouvrier professionnel II/OP plombier. (main-d'œuvre) | 0.134 | 21.51 | 2.88 |
| % | % | Coûts directs complémentaires | 2 % | 80.90 | 1.62 |
|  |  | Coûts directs |  |  | 82.52 |
