# Essai physico-chimique sur des éprouvettes en béton durci, avec détermination de: porosité, densité réelle et densité apparente; profondeur de carbonatation; contenu en chlorures

- Propriété du fichier: CYPE INGENIEROS, S.A.
- Format: FIEBDC-3/2002
- Devise: EUR
- Coûts indirects: 3.00 %
- Frais généraux: 13.00 %
- Bénéfice: 6.00 %
- TVA: 16.00 %

## X Contrôle de qualité et essais

### XE Structures en béton

#### XEI Essais informatifs

**XEI080** U Essai physico-chimique sur des éprouvettes en béton durci, avec détermination de: porosité, densité réelle et densité apparente; profondeur de carbonatation; contenu en chlorures.
Essai physico-chimique à réaliser en laboratoire certifié dans la zone technique correspondante, sur des éprouvettes en béton durci, prises sur site, pour la détermination des caractéristiques suivantes: porosité, densité réelle et densité apparente selon NF EN 12390-7; profondeur de carbonatation; contenu en chlorures. Comprend le déplacement au site.
Inclut: Déplacement sur chantier. Prise d'échantillons. Réalisation des essais.
Critère de métré de projet: Essai à réaliser, selon documentation du Plan de contrôle de qualité.

| Code | U | Désignation | Quantité | Prix | Montant |
|---|---|---|---|---|---|
| mt49des010 | U | Répercussion de déplacement sur site pour la prise d'échantillons. (matériau) | 1.000 | 0.74 | 0.74 |
| mt49hoe020 | U | Prise sur chantier d'échantillons de béton durci, dont le poids ne dépasse pas 50 kg. (matériau) | 1.000 | 32.02 | 32.02 |
| mt49hoe040 | U | Essai pour déterminer la porosité et la densité réelle et apparente d'un échantillon de béton durci, conformément à NF EN 12390-7. (matériau) | 1.000 | 68.90 | 68.90 |
| mt49hoe060 | U | Essai pour déterminer la profondeur de carbonatation d'un échantillon de béton durci. (matériau) | 1.000 | 31.09 | 31.09 |
| mt49hoe070 | U | Essai pour déterminer le contenu de chlorures d'un échantillon de béton durci. (matériau) | 1.000 | 142.87 | 142.87 |
| % | % | Coûts directs complémentaires | 2 % | 275.62 | 5.51 |
|  |  | Coûts directs |  |  | 281.13 |
