# Rampe de protection de périmètre de planchers, avec garde-corps de sécurité et lisses haute et basse métalliques

- Propriété du fichier: CYPE INGENIEROS, S.A.
- Format: FIEBDC-3/2002
- Devise: EUR
- Coûts indirects: 3.00 %
- Frais généraux: 13.00 %
- Bénéfice: 6.00 %
- TVA: 16.00 %

## Y Sécurité et santé

### YC Systèmes de protection collective

#### YCB Balustrades

**YCB010** m Rampe de protection de périmètre de planchers, avec garde-corps de sécurité et lisses haute et basse métalliques.
Fourniture, montage et démontage d'une rampe de protection de périmètre de planchers, composée de garde-corps de sécurité télescopiques placés tous les 2,5 m (amortissables en 8 utilisations), fixés par serrage au plancher, lisse haute et lisse intermédiaire constituée de rampe en tube d'acier de 25 mm de diamètre et 2,5 m de longueur (amortissable en 10 utilisations) et lisse basse métallique de 3 m de longueur (amortissable en 10 utilisations).
Inclut: Mise en place, installation et vérification. Démontage postérieur.
Critère de métré de projet: Longueur moyenne selon Étude ou Étude Basique de Sécurité et Santé.

| Code | U | Désignation | Quantité | Prix | Montant |
|---|---|---|---|---|---|
| mt50spb030aabaa | U | Garde-corps télescopique de sécurité fabriqué en acier de première qualité peint au four en époxy-polyester, de 35x35 mm et 1500 mm de longueur, avec serrage vers le haut. (matériau) | 0.080 | 16.73 | 1.34 |
| mt50spb050a | U | Balustrade pour garde-corps matrice, de tube d'acier peint au four en époxy-polyester, de 25 mm de diamètre et 2500 mm de longueur. (matériau) | 0.080 | 4.79 | 0.38 |
| mt50spb070 | U | Socle métallique de 3 m de longueur, peint au four en époxy-polyester. (matériau) | 0.033 | 16.71 | 0.55 |
| mo011 | h | Compagnon professionnel III/CP2 construction. (main-d'œuvre) | 0.106 | 23.17 | 2.46 |
| mo060 | h | Ouvrier d'exécution I/OE1 construction. (main-d'œuvre) | 0.106 | 19.73 | 2.09 |
| % | % | Coûts directs complémentaires | 2 % | 6.82 | 0.14 |
|  |  | Coûts directs |  |  | 6.96 |
