# Dispositif d'ancrage à encastrer en toiture inclinée

- Propriété du fichier: CYPE INGENIEROS, S.A.
- Format: FIEBDC-3/2002
- Devise: EUR
- Coûts indirects: 3.00 %
- Frais généraux: 13.00 %
- Bénéfice: 6.00 %
- TVA: 16.00 %

## Y Sécurité et santé

### YC Systèmes de protection collective

#### YCL Lignes et dispositifs d'ancrage

**YCL210** U Dispositif d'ancrage à encastrer en toiture inclinée, de 850 mm de longueur, constitué de sangle en polyester; 1 ganse à une extrémité et 1 anneau à l'autre extrémité, pour assurer jusqu'à deux travailleurs.
Fourniture, mise en place et démontage de dispositif d'ancrage à encastrer en toiture inclinée, de 850 mm de longueur, constitué de sangle en polyester; 1 ganse à une extrémité et 1 anneau à l'autre extrémité, pour la fixation à une tige de la structure en béton armé, de 12 mm de diamètre minimal et 1000 mm de longueur minimale, par l'extrémité de la ganse et avant le bétonnage, pour assurer jusqu'à deux travailleurs.
Inclut: Implantation Mise en place et fixation des dispositifs d'ancrage avant le bétonnage. Maintenance. Démontage, retrait et charge dans la benne.
Critère de métré de projet: Nombre d'unités prévues, selon Étude ou Étude Basique de Sécurité et Santé.

| Code | U | Désignation | Quantité | Prix | Montant |
|---|---|---|---|---|---|
| mt50spd020a | U | Dispositif d'ancrage à encastrer en toiture inclinée, de 850 mm de longueur, constitué de sangle en polyester; 1 ganse à une extrémité et 1 anneau à l'autre extrémité, classe A2, pour la fixation à une tige de la structure en béton armé, de 12 mm de diamètre minimal et 1000 mm de longueur minimale, par l'extrémité de la ganse et avant le bétonnage. (matériau) | 1.000 | 5.00 | 5.00 |
| mo060 | h | Ouvrier d'exécution I/OE1 construction. (main-d'œuvre) | 0.071 | 19.73 | 1.40 |
| % | % | Coûts directs complémentaires | 2 % | 6.40 | 0.13 |
|  |  | Coûts directs |  |  | 6.53 |
