# Casque contre coups, amortissable en 10 utilisations

- Propriété du fichier: CYPE INGENIEROS, S.A.
- Format: FIEBDC-3/2002
- Devise: EUR
- Coûts indirects: 3.00 %
- Frais généraux: 13.00 %
- Bénéfice: 6.00 %
- TVA: 16.00 %

## Y Sécurité et santé

### YI Équipements de protection individuelle

#### YIC Pour la tête

**YIC010** U Casque contre coups, amortissable en 10 utilisations.
Fourniture d'un casque contre coups, destiné à protéger l'utilisateur des effets de coup de sa tête contre des objets durs et immobiles, amortissable en 10 utilisations.
Critère de métré de projet: Nombre d'unités prévues, selon Étude ou Étude Basique de Sécurité et Santé.

| Code | U | Désignation | Quantité | Prix | Montant |
|---|---|---|---|---|---|
| mt50epc010bdj | U | Casque contre les coups, EPI de catégorie II, selon NF EN 812, respectant toutes les réquisitions établies par le Décret n.º 92-765, le Décret n.º 92-766 et le Décret n.º 92-768, du 29 juillet 1992, amortissable en 10 utilisations. (matériau) | 0.100 | 2.31 | 0.23 |
| % | % | Coûts directs complémentaires | 2 % | 0.23 | 0.00 |
|  |  | Coûts directs |  |  | 0.23 |
