# Fourniture et montage de lampadaire avec diffusion de la lumière radialement symétrique

- Propriété du fichier: CYPE INGENIEROS, S.A.
- Format: FIEBDC-3/2002
- Devise: EUR
- Coûts indirects: 3.00 %
- Frais généraux: 13.00 %
- Bénéfice: 6.00 %
- TVA: 20.00 %

**AEJ020** U Fourniture et montage de lampadaire avec diffusion de la lumière radialement symétrique, avec luminaire cylindrique de 140 mm de diamètre et 1400 mm de hauteur, mât cylindrique en plastique de 2600 mm, pour 2 lampes fluorescentes T5 de 54 W, avec corps d'aluminium injecté, aluminium et acier inoxydable, cylindre en plastique, de couleur blanche, douilles G 5, ballast électronique, classe de protection I, degré de protection IP 65, câble de 3 m de longueur, avec une plaque d'ancrage et des boutons, avec boîte de connexion et de protection, avec fusibles, prise de terre avec piquet et regard de branchement et dérivation de 40x40x60 cm, avec cadre et d'un tampon en fer fondu. Comprend les lampes.
Fourniture et montage de lampadaire avec diffusion de la lumière radialement symétrique, avec luminaire cylindrique de 140 mm de diamètre et 1400 mm de hauteur, mât cylindrique en plastique de 2600 mm, pour 2 lampes fluorescentes T5 de 54 W, avec corps d'aluminium injecté, aluminium et acier inoxydable, cylindre en plastique, de couleur blanche, douilles G 5, ballast électronique, classe de protection I, degré de protection IP 65, câble de 3 m de longueur, avec une plaque d'ancrage et des boutons, avec boîte de connexion et de protection, avec fusibles, prise de terre avec piquet et regard de branchement et dérivation de 40x40x60 cm, avec cadre et d'un tampon en fer fondu. Comprend les lampes.
Inclut: Implantation. Fixation de la colonne. Réalisation de la prise de terre. Montage, connexion et contrôle de son bon fonctionnement.
Critère de métré de projet: Nombre d'unités prévues, selon documentation graphique du Projet.
Critère de mesure de l'ouvrage: On mesurera le nombre d'unités réellement exécutées selon les spécifications du Projet.
Critère d'évaluation économique: Le prix ne comprend pas l'excavation des fondations ni la réalisation de la fondation.

| Code | U | Désignation | Quantité | Prix | Montant |
|---|---|---|---|---|---|
| mt34www020 | U | Regard de branchement et dérivation de 40x40x60 cm, avec cadre et d'un tampon en fer fondu. (matériau) | 1.000 | 73.90 | 73.90 |
| mt34www040 | U | Boîte de connexion et de protection, avec fusibles. (matériau) | 1.000 | 6.01 | 6.01 |
| mt35ttc010f | m | Conducteur de cuivre nu, de 35 mm². (matériau) | 2.000 | 7.33 | 14.66 |
| mt35tte010a | U | Électrode pour réseau de prise de terre cuivré avec 300 µm, fabriqué en acier, de 14 mm de diamètre et de 1,5 m de longueur. (matériau) | 1.000 | 16.00 | 16.00 |
| mt34beg080a | U | Lampadaire avec diffusion de la lumière radialement symétrique, avec luminaire cylindrique de 140 mm de diamètre et 1400 mm de hauteur, mât cylindrique en plastique de 2600 mm, pour 2 lampes fluorescentes T5 de 54 W, avec corps d'aluminium injecté, aluminium et acier inoxydable, cylindre en plastique, de couleur blanche, douilles G 5, ballast électronique, classe de protection I, degré de protection IP 65, câble de 3 m de longueur, avec une plaque d'ancrage et des boutons. (matériau) | 1.000 | 1546.42 | 1546.42 |
| mt34tuf010g | U | Tube fluorescent T5 de 54 W. (matériau) | 2.000 | 6.21 | 12.42 |
| mq04cag010c | h | Camion grue de jusqu'à 12 t. (matériel) | 1.007 | 58.44 | 58.85 |
| mo003 | h | Compagnon professionnel III/CP2 électricien. (main-d'œuvre) | 0.502 | 24.91 | 12.50 |
| mo102 | h | Ouvrier professionnel II/OP électricien. (main-d'œuvre) | 0.502 | 21.36 | 10.72 |
| % | % | Coûts directs complémentaires | 2 % | 1751.48 | 35.03 |
|  |  | Coûts directs |  |  | 1786.51 |
