# Drainage sous un dallage en contact avec le terrain

- Propriété du fichier: CYPE INGENIEROS, S.A.
- Format: FIEBDC-3/2002
- Devise: EUR
- Coûts indirects: 3.00 %
- Frais généraux: 13.00 %
- Bénéfice: 6.00 %
- TVA: 20.00 %

**EEL020** m² Drainage sous un dallage en contact avec le terrain, avec système Dren, composé de nappe drainante à excroissances en polyéthylène haute densité (PEHD/HDPE), avec des excroissances de 8 mm de hauteur, avec géotextile de polypropylène de 120 g/m² incorporé, résistance à la compression 200 kN/m² selon NF EN ISO 604 et capacité de drainage 4,8 l/(s·m), placée avec recouvrements à la base du dallage, sur le terrain; préparée pour recevoir directement le béton du dallage.
Drainage sous un dallage en contact avec le terrain, avec système Dren, composé de nappe drainante à excroissances en polyéthylène haute densité (PEHD/HDPE), avec des excroissances de 8 mm de hauteur, avec géotextile de polypropylène de 120 g/m² incorporé, résistance à la compression 200 kN/m² selon NF EN ISO 604 et capacité de drainage 4,8 l/(s·m), placée avec recouvrements à la base du dallage, sur le terrain; préparée pour recevoir directement le béton du dallage.
Inclut: Nettoyage et préparation de la surface. Mise en place de la nappe drainante et filtrante. Résolution des points singuliers.
Critère de métré de projet: Surface mesurée selon documentation graphique du Projet.
Critère de mesure de l'ouvrage: On mesurera la surface réellement exécutée selon les spécifications du Projet, y compris les bords et les recouvrements.

| Code | U | Désignation | Quantité | Prix | Montant |
|---|---|---|---|---|---|
| mt14gsp010a | m² | Nappe drainante à excroissances en polyéthylène haute densité (PEHD/HDPE), avec des excroissances de 8 mm de hauteur, avec géotextile de polypropylène de 120 g/m² incorporé, résistance à la compression 200 kN/m² selon NF EN ISO 604 et capacité de drainage 4,8 l/(s·m). (matériau) | 1.100 | 2.86 | 3.15 |
| mo029 | h | Compagnon professionnel III/CP2 poseur de membranes d'étanchéité. (main-d'œuvre) | 0.050 | 25.59 | 1.28 |
| mo067 | h | Ouvrier professionnel II/OP poseur de membranes d'étanchéité. (main-d'œuvre) | 0.050 | 23.25 | 1.16 |
| % | % | Coûts directs complémentaires | 2 % | 5.59 | 0.11 |
|  |  | Coûts directs |  |  | 5.70 |
