# Imperméabilisation d'un mur en béton en contact avec le terrain, par sa face intérieure, avec un lait élastique de ciment

- Propriété du fichier: CYPE Ingenieros S.A.
- Format: FIEBDC-3/2016
- Logiciel: Générateur de prix de la construction. CYPE Ingenieros, S.A.
- Date: 27/03/2024
- Devise: EUR
- Coûts indirects: 3 %
- Frais généraux: 13 %
- Bénéfice: 6 %
- TVA: 20 %

## E Enveloppe et finition extérieure

### EE Étanchéité: imperméabilisations

#### EEM Murs de sous-sol

**EEM080** m² Imperméabilisation d'un mur en béton en contact avec le terrain, par sa face intérieure, avec un lait élastique de ciment.
Imperméabilisation d'un mur en béton en contact avec le terrain, par sa face intérieure, via deux couches de mortier cémenteux imperméabilisant flexible bicomposant, de couleur grise, (rendement: 1,5 kg/m² la première couche et 1,5 kg/m² la seconde couche).
Inclut: Application de la première couche. Application de la seconde couche.
Critère pour le métré: Surface mesurée selon documentation graphique du Projet.
Critère pour le mémoire: On mesurera la surface réellement exécutée selon les spécifications du Projet.

| Code | U | Désignation | Quantité | Prix | Montant |
|---|---|---|---|---|---|
| mt09bmr220a | kg | Mortier cémenteux imperméabilisant flexible bicomposant, de couleur grise, avec résistance aux sulfates, aux gelées et aux intempéries et apte pour être en contact avec eau potable, selon NF EN 1504-2, Euroclasse F de réaction au feu, selon NF EN 13501-1, à appliquer à l'intérieur et à l'extérieur. (matériau) | 3 | 0.81 | 2.430 |
| mq06pym010 | h | Mélangeuse-pompeuse pour mortiers et plâtres projetés, de 3 m³/h. (matériel) | 0.1 | 8.52 | 0.852 |
| mo032 | h | Compagnon professionnel III/CP2 poseur de produits imperméabilisants. (main-d'œuvre) | 0.084 | 29.25 | 2.457 |
| mo070 | h | Ouvrier professionnel II/OP poseur de produits imperméabilisants. (main-d'œuvre) | 0.084 | 26.02 | 2.186 |
| % | % | Frais de chantier des unités d'ouvrage | 2 % | 7.925 | 0.159 |
|  |  | Coûts directs |  |  | 8.084 |

Déchets:
- pose: mt09bmr220a; facteur de déchet 0.014766

## Ressources

**mt09bmr220a** kg Mortier cémenteux imperméabilisant flexible bicomposant
Données techniques: Coût énergétique 3.896 MJ; Émission de CO2 0.359 kg; Code CED 17 01 01; Masse de l'élément 1 kg; Volume 0.000667 m3
Déchets:
- emballage: re150101 Emballages en papier et en carton. (composant de déchet); quantité 0.011 kg; Code CED 15 01 01; Masse de l'élément 1 kg; Volume 0.001333 m3
