# Démolition d'une grille de défense métallique

- Propriété du fichier: CYPE Ingenieros S.A.
- Format: FIEBDC-3/2016
- Logiciel: Générateur de prix de la construction. CYPE Ingenieros, S.A.
- Date: 28/04/2025
- Devise: EUR
- Coûts indirects: 3 %
- Frais généraux: 13 %
- Bénéfice: 6 %
- TVA: 20 %

## E Enveloppe et finition extérieure

### EM Menuiseries extérieures

#### EMD Dépose

**EMD030** m² Démolition d'une grille de défense métallique.
Retrait, avec des moyens manuels et un équipement oxycoupant, d'une grille de défense métallique de 1,2 m de largeur et 1,2 m de hauteur, située au niveau d'une baie de façade et fixée au parement, sans détériorer les éléments constructifs auxquels elle est fixée, et chargement manuel dans le camion ou la benne.
Critère d'évaluation économique: Le prix comprend le démontage des accessoires et des éléments de fixation.
Inclut: Retrait de l'élément. Retrait et stockage du matériau enlevé. Nettoyage des restes d'ouvrage. Chargement manuel du matériau enlevé et des restes d'ouvrage dans le camion ou la benne.
Critère pour le métré: Surface mesurée selon documentation graphique du Projet.
Critère pour le mémoire: On mesurera la surface réellement démontée selon les spécifications du Projet.

| Code | U | Désignation | Quantité | Prix | Montant |
|---|---|---|---|---|---|
| mq08sol010 | h | Poste d'oxycoupage, avec acétylène comme combustible et oxygène comme comburant. (matériel) | 0.05 | 8.25 | 0.413 |
| mo019 | h | Compagnon professionnel III/CP2 soudeur. (main-d'œuvre) | 0.05 | 31.13 | 1.557 |
| mo112 | h | Ouvrier d'exécution I/OE2 construction. (main-d'œuvre) | 0.05 | 26.53 | 1.327 |
| mo113 | h | Ouvrier d'exécution I/OE1 construction. (main-d'œuvre) | 0.2 | 25.69 | 5.138 |
| % | % | Frais de chantier des unités d'ouvrage | 2 % | 8.435 | 0.169 |
|  |  | Coûts directs |  |  | 8.604 |

Déchets:
- démolition: ruo170405 Fer et acier. (composant de déchet); quantité 0.02 kg; Code CED 17 04 05; Masse de l'élément 1 kg; Volume 0.000476 m3
- démolition: ruo170407 Métaux mélangés. (composant de déchet); quantité 4.548 kg; Code CED 17 04 07; Masse de l'élément 1 kg; Volume 0.000667 m3
