# Toiture inclinée en ardoise

- Propriété du fichier: CYPE Ingenieros S.A.
- Format: FIEBDC-3/2016
- Logiciel: Générateur de prix de la construction. CYPE Ingenieros, S.A.
- Date: 30/10/2025
- Devise: EUR
- Coûts indirects: 3 %
- Frais généraux: 13 %
- Bénéfice: 6 %
- TVA: 20 %

## E Enveloppe et finition extérieure

### EU Couvertures de toitures inclinées

#### EUA Ardoises

**EUA020** m² Toiture inclinée en ardoise.
Toiture inclinée avec une pente moyenne de 70%. FORME DE PENTES: combles aménagés constitués d'ossature structurale en bois; PARE-VAPEUR: film en polypropylène avec un voile au verso, de 340 µm d'épaisseur; ISOLATION THERMIQUE: panneau rigide en laine de verre, de 60 mm d'épaisseur, selon NF EN 13162, résistance thermique 1,71 m²K/W, conductivité thermique 0,035 W/(mK), placé par l'extérieur de la toiture, sur platelage en bois; COUVERTURE: pièces rectangulaires d'ardoise pour toiture, 40x22 cm, posées horizontalement en joints alternés (couverture à pureau entier), et fixées sur liteaux en bois de pin de 40x27 mm. Comprend, la résolution des points singuliers et les pièces spéciales de la couverture.
Critère d'évaluation économique: Le prix ne comprend pas l'ossature structurale en bois.
Inclut: Nettoyage de la face extérieure du platelage en bois. Mise en place du pare-vapeur. Fixation de l'isolant à la face extérieure du platelage en bois. Découpe des liteaux. Fixation des liteaux. Fixation des pièces d'ardoise sur les liteaux avec des crochets. Réalisation des arrêts.
Critère pour le métré: Surface du versant mesurée en grandeur réelle, selon documentation graphique du Projet, sans prendre en compte le recouvrement correspondant des pièces d'ardoise. Comprend la formation des faîtages, des arêtiers, des avant-toits et des rives. Ne comprend pas la formation des noues, des avant-toits décoratifs ou les rencontres de pans avec des parements verticaux, des cheminées, des fenêtres ou des conduits de ventilation.
Critère pour le mémoire: On mesurera, en grandeur réelle, la surface réellement exécutée selon les spécifications du Projet, sans prendre en compte le recouvrement correspondant des pièces d'ardoise. Comprend la formation des faîtages, des arêtiers, des avant-toits et des rives. Ne comprend pas la formation des noues, des avant-toits décoratifs ou les rencontres de pans avec des parements verticaux, des cheminées, des fenêtres ou des conduits de ventilation.

| Code | U | Désignation | Quantité | Prix | Montant |
|---|---|---|---|---|---|
| mt15iso030b | m² | Pare-vapeur étanche à l'air, formé de film en polypropylène avec un voile au verso, Euroclasse F de réaction au feu, selon NF EN 13501-1. (matériau) | 1.1 | 2.42 | 2.662 |
| mt16lvi170f | m | Ruban autoadhésif, pour le scellement des joints. (matériau) | 0.65 | 0.44 | 0.286 |
| mt16lvi010drb | m² | Panneau rigide en laine de verre, de 60 mm d'épaisseur, selon NF EN 13162, résistance thermique 1,71 m²K/W, conductivité thermique 0,035 W/(mK), Euroclasse A2-s1, d0 de réaction au feu selon NF EN 13501-1, capacité d'absorption d'eau à court terme <=1 kg/m² et coefficient de résistance à la diffusion de la vapeur d'eau 1. (matériau) | 1.05 | 18.19 | 19.100 |
| mt16lvi011 | U | Vis à double filet. (matériau) | 2.2 | 1.07 | 2.354 |
| mt13blw020c | m | Liteau de 27x40 mm de section, en bois scié de pin, traité en autoclave, avec classe d'emploi 2, selon NF EN 335, finition brossée, avec une humidité inférieure à 20%. (matériau) | 9.42 | 0.34 | 3.203 |
| mt13eag022 | U | Clou en acier pour fixation d'éléments en bois au support en bois. (matériau) | 14.986 | 0.04 | 0.599 |
| mt13piz200e | U | Pièce rectangulaire d'ardoise pour toiture, 40x22 cm, selon NF EN 12326-1. (matériau) | 33.71 | 0.46 | 15.507 |
| mt13piz055q | U | Crochet à agrafe de 110 mm, en acier inoxydable X6Cr17 selon NF EN 10088-3, pour fixation d'ardoises dans les toitures inclinées. (matériau) | 33.71 | 0.05 | 1.686 |
| mt13piz051 | U | Pièce de ventilation en tôle galvanisée. (matériau) | 0.028 | 6.31 | 0.177 |
| mt13piz053b | m² | Feuille de zinc naturel de 0,65 mm d'épaisseur, en bobine. (matériau) | 0.194 | 11.82 | 2.293 |
| mo020 | h | Compagnon professionnel III/CP2 construction. (main-d'œuvre) | 0.206 | 30.66 | 6.316 |
| mo077 | h | Ouvrier professionnel II/OP construction. (main-d'œuvre) | 0.206 | 27.27 | 5.618 |
| mo036 | h | Compagnon professionnel III/CP2 couvreur spécialisé en ardoise. (main-d'œuvre) | 0.559 | 30.66 | 17.139 |
| mo074 | h | Ouvrier professionnel II/OP couvreur spécialisé en ardoise. (main-d'œuvre) | 0.559 | 27.27 | 15.244 |
| % | % | Frais de chantier des unités d'ouvrage | 10 % | 92.184 | 9.218 |
|  |  | Coûts directs |  |  | 101.402 |

Déchets:
- pose: mt16lvi170f Ruban autoadhésif, pour le scellement des joints; facteur de déchet 0.07
- pose: mt16lvi010drb; facteur de déchet 0.0307383
- pose: mt13blw020c; facteur de déchet 0.014
- pose: mt13piz200e Pièce rectangulaire d'ardoise pour toiture, 40x22 cm, selon NF EN 12326-1; facteur de déchet 0.0385
- pose: mt13piz053b Feuille de zinc naturel de 0,65 mm d'épaisseur, en bobine; facteur de déchet 0.06

## Ressources

**mt16lvi170f** m Ruban autoadhésif, pour le scellement des joints
Données techniques: Coût énergétique 0.343 MJ; Émission de CO2 0.017 kg; Code CED 17 06 04; Masse de l'élément 0.0025 kg; Volume 0.000004 m3
Déchets:
- emballage: re170203 Plastique. (composant de déchet); quantité 0.001 kg; Code CED 17 02 03; Masse de l'élément 1 kg; Volume 0.001667 m3

**mt16lvi010drb** m² Panneau rigide en laine de verre
Données techniques: Coût énergétique 91.244 MJ; Émission de CO2 4.601 kg; Code CED 17 06 04; Masse de l'élément 2.4 kg; Volume 0.004 m3
Déchets:
- emballage: re170203 Plastique; quantité 0.034 kg

**mt13blw020c** m Liteau de 27x40 mm de section
Données techniques: Coût énergétique 55.890 MJ; Émission de CO2 -0.753 kg; Code CED 17 02 01; Masse de l'élément 0.41 kg; Volume 0.000373 m3
Déchets:
- emballage: re170203 Plastique; quantité 0.002 kg

**mt13piz200e** U Pièce rectangulaire d'ardoise pour toiture, 40x22 cm, selon NF EN 12326-1
Données techniques: Coût énergétique 10.201 MJ; Émission de CO2 0.477 kg; Code CED 01 04 13; Masse de l'élément 1.07 kg; Volume 0.000713 m3
Déchets:
- emballage: re170201 Bois. (composant de déchet); quantité 0.001 kg; Code CED 17 02 01; Masse de l'élément 1 kg; Volume 0.000909 m3
- emballage: re170203 Plastique; quantité 0.08 kg

**mt13piz053b** m² Feuille de zinc naturel de 0,65 mm d'épaisseur, en bobine
Données techniques: Coût énergétique 227.632 MJ; Émission de CO2 14.371 kg; Code CED 17 04 07; Masse de l'élément 4.68 kg; Volume 0.00312 m3
Déchets:
- emballage: re170201 Bois; quantité 0.087 kg
- emballage: re170203 Plastique; quantité 0.015 kg
