# Habillage d'une retombée de poutre métallique, avec des plaques de plâtre

- Propriété du fichier: CYPE Ingenieros S.A.
- Format: FIEBDC-3/2016
- Logiciel: Générateur de prix de la construction. CYPE Ingenieros, S.A.
- Date: 25/10/2024
- Devise: EUR
- Coûts indirects: 3 %
- Frais généraux: 13 %
- Bénéfice: 6 %
- TVA: 20 %

## F Aménagements et finitions

### FD Doublages

#### FDR Habillages de poutres

**FDR020** m Habillage d'une retombée de poutre métallique, avec des plaques de plâtre.
Réalisation de l'habillage d'une retombée de poutre métallique, par les deux faces de l'âme et par l'aile inférieure, de 200x200 mm, réalisée plaques de plâtre A / NF EN 520 - 1200 / 3000 / 6 / à bords longitudinaux amincis, Placoplatre BA 6 "PLACO", constituée d'une âme en plâtre d'origine naturelle enveloppée et liée aux deux feuilles de carton fort, Euroclasse A2-s1, d0 de réaction au feu, selon NF EN 13501-1; fixation dans les deux faces de l'âme par vissage à profilés métalliques en acier galvanisé Fourrure Stil F530 "PLACO", vissées à leur tour sur tasseaux en bois de 40x40 mm, placés à pression, avec un entraxe de 30 cm; et fixation dans l'aile inférieure par vissage à clips en acier galvanisé Clipfeu "PLACO". Comprend les profilés, les clips, la visserie et la pâte et la bande pour le traitement des joints.
Inclut: Implantation. Mise en place et aplomb des tasseaux. Signalisation des points d'ancrage. Mise en place et fixation des profilés sur les tasseaux. Installation de clips. Fixation des plaques. Traitement des joints.
Critère pour le métré: Longueur mesurée selon documentation graphique du Projet.
Critère pour le mémoire: On mesurera la longueur réellement exécutée selon les spécifications du Projet.

| Code | U | Désignation | Quantité | Prix | Montant |
|---|---|---|---|---|---|
| mt07mee202m | m | Tasseau de 40x40 mm de section, en bois de sapin rouge (Picea abies) traité en autoclave, avec classe d'emploi 3 selon NF EN 335. (matériau) | 1.2 | 2.27 | 2.724 |
| mt12qlp120 | m | Profilé en acier galvanisé, Fourrure Stil F530 "PLACO", fabriqué par laminage à froid, de 3000 mm de longueur, 18x45 mm de section et 0,59 mm d'épaisseur, pour la réalisation de contrecloisons et plafonds, selon NF DTU 25.41 P1-2 et NF EN 14195. (matériau) | 2 | 0.76 | 1.520 |
| mt12www040b | U | Vis autoforeuse d'acier galvanisé, de 4 mm de diamètre et 25 mm de longueur, pour fixation d'éléments métalliques sur un support en bois. (matériau) | 6 | 0.02 | 0.120 |
| mt12qle200a | U | Clip en acier galvanisé, Clipfeu "PLACO", de 60x60x48 mm. (matériau) | 6 | 1.17 | 7.020 |
| mt12qlk050aayga | m² | Plaque de plâtre A / NF EN 520 - 1200 / 3000 / 6 / à bords longitudinaux amincis, Placoplatre BA 6 "PLACO", constituée d'une âme en plâtre d'origine naturelle enveloppée et liée aux deux feuilles de carton fort, Euroclasse A2-s1, d0 de réaction au feu, selon NF EN 13501-1. (matériau) | 0.714 | 5.42 | 3.870 |
| mt12qlt010a | U | Vis autoformeuse TTPC 25 "PLACO", avec tête en trompette, de 25 mm de longueur, pour installation de plaques de plâtre sur des profilés d'épaisseur inférieure à 6 mm. (matériau) | 18 | 0.01 | 0.180 |
| mt12qlm010 | kg | Pâte de séchage en poudre, Placojoint SN "PLACO", pour le traitement des joints des plaques en plâtre. (matériau) | 0.236 | 0.73 | 0.172 |
| mt12qlj010a | m | Bande microperforée, PP "PLACO", pour finition des joints de plaques de plâtre. (matériau) | 1 | 0.06 | 0.060 |
| mo053 | h | Compagnon professionnel III/CP2 plaquiste. (main-d'œuvre) | 0.214 | 30.2 | 6.463 |
| mo100 | h | Ouvrier professionnel II/OP plaquiste. (main-d'œuvre) | 0.214 | 26.02 | 5.568 |
| % | % | Frais de chantier des unités d'ouvrage | 2 % | 27.697 | 0.554 |
|  |  | Coûts directs |  |  | 28.251 |

Déchets:
- pose: mt07mee202m; facteur de déchet 0.0135252
- pose: mt12qlp120; facteur de déchet 0.0188
- pose: mt12www040b; facteur de déchet 0.00533333
- pose: mt12qle200a Clip en acier galvanisé, Clipfeu "PLACO", de 60x60x48 mm; facteur de déchet 0.001125
- pose: mt12qlk050aayga; facteur de déchet 0.018
- pose: mt12qlt010a; facteur de déchet 0.02
- pose: mt12qlm010 Pâte de séchage en poudre, Placojoint SN "PLACO", pour le traitement des joints des plaques en plâtre; facteur de déchet 0.03

## Ressources

**mt07mee202m** m Tasseau de 40x40 mm de section
Données techniques: Coût énergétique 9780.680 MJ; Émission de CO2 -133.910 kg; Code CED 17 02 01; Masse de l'élément 72 kg; Volume 0.065455 m3
Déchets:
- emballage: re170203 Plastique. (composant de déchet); quantité 0.002 kg; Code CED 17 02 03; Masse de l'élément 1 kg; Volume 0.001667 m3

**mt12qlp120** m Profilé en acier galvanisé
Données techniques: Coût énergétique 30.978 MJ; Émission de CO2 0.956 kg; Code CED 17 04 05; Masse de l'élément 0.23 kg; Volume 0.00011 m3
Déchets:
- emballage: re170203 Plastique; quantité 0.005 kg

**mt12www040b** U Vis autoforeuse d'acier galvanisé
Données techniques: Coût énergétique 0.038 MJ; Émission de CO2 0.005 kg; Code CED 17 04 05; Masse de l'élément 0.0015 kg
Déchets:
- emballage: re150101 Emballages en papier et en carton. (composant de déchet); quantité 0.001 kg; Code CED 15 01 01; Masse de l'élément 1 kg; Volume 0.001333 m3

**mt12qle200a** U Clip en acier galvanisé, Clipfeu "PLACO", de 60x60x48 mm
Données techniques: Coût énergétique 0.483 MJ; Émission de CO2 0.046 kg; Code CED 17 04 05; Masse de l'élément 0.016 kg; Volume 0.000008 m3
Déchets:
- emballage: re150101 Emballages en papier et en carton; quantité 0.002 kg
- emballage: re170203 Plastique; quantité 0.001 kg

**mt12qlk050aayga** m² Plaque de plâtre A / NF EN 520 - 1200 / 3000 / 6 / à bords longitudinaux amincis
Données techniques: Coût énergétique 126.436 MJ; Émission de CO2 1.891 kg; Code CED 17 08 02; Masse de l'élément 4.8 kg; Volume 0.0048 m3
Déchets:
- emballage: re170203 Plastique; quantité 0.004 kg

**mt12qlt010a** U Vis autoformeuse TTPC 25 "PLACO"
Données techniques: Coût énergétique 2.437 MJ; Émission de CO2 0.121 kg; Code CED 17 04 05; Masse de l'élément 0.0015 kg
Déchets:
- emballage: re170203 Plastique; quantité 0.025 kg

**mt12qlm010** kg Pâte de séchage en poudre, Placojoint SN "PLACO", pour le traitement des joints des plaques en plâtre
Données techniques: Coût énergétique 9.578 MJ; Émission de CO2 0.386 kg; Code CED 17 08 02; Masse de l'élément 1 kg; Volume 0.001 m3
Déchets:
- emballage: re170203 Plastique; quantité 0.02 kg
