# Faux plafond démontable en grille métallique. Système Fonotech Fonosteel "BUTECH"

- Propriété du fichier: CYPE Ingenieros S.A.
- Format: FIEBDC-3/2016
- Logiciel: Générateur de prix de la construction. CYPE Ingenieros, S.A.
- Date: 12/12/2023
- Devise: EUR
- Coûts indirects: 3 %
- Frais généraux: 13 %
- Bénéfice: 6 %
- TVA: 20 %

## F Aménagements et finitions

### FL Revêtements de plafonds

#### FLT Plafonds suspendus démontables, métalliques

**FLT050** m² Faux plafond démontable en grille métallique. Système Fonotech Fonosteel "BUTECH".
Faux plafond suspendu démontable, situé à une hauteur inférieure à 4 m. Système Fonotech Fonosteel "BUTECH", constitué de: OSSATURE: ossature apparente en acier galvanisé prélaqué, couleur grise acier, avec semelle de 15 mm de largeur; GRILLE MÉTALLIQUE: bacs autoportants, de grille métallique, de maille 50x50 mm, modèle Steel Grid, en acier galvanisé laqué, couleur à choisir sur la carte RAL "BUTECH" "PORCELANOSA GRUPO", de 600x600 mm et 0,6 mm d'épaisseur, Euroclasse A-s2, d0 de réaction au feu, selon NF EN 13168. Comprend les fixations pour l'ancrage des profilés et les accessoires de montage.
Inclut: Implantation des axes principaux de suspension. Signalisation des points d'ancrage au plancher ou à l'élément support. Nivellement et fixation des profilés périmétriques. Disposition des grilles. Résolution des rencontres et des points singuliers. Réalisation de vides pour la réception d'éventuels éléments d'ancrage et/ou d'installations.
Critère pour le métré: Surface mesurée entre les parements, selon documentation graphique du Projet, sans déduire les trémies pour les installations.
Critère pour le mémoire: On mesurera la surface réellement exécutée selon les spécifications du Projet, sans décompter les trémies pour les installations.

| Code | U | Désignation | Quantité | Prix | Montant |
|---|---|---|---|---|---|
| mt12pmb015a | m² | Faux plafond démontable constitué de bacs autoportants, de grille métallique, de maille 50x50 mm, modèle Steel Grid, en acier galvanisé laqué, couleur à choisir sur la carte RAL, "BUTECH" "PORCELANOSA GRUPO", de 600x600 mm et 0,6 mm d'épaisseur, et Euroclasse A-s2, d0 de réaction au feu, selon NF EN 13501-1; y compris le système d'ossature apparente en acier galvanisé prélaqué, couleur grise acier, avec semelle de 15 mm de largeur et les tiges de fixation. (matériau) | 1.02 | 83.96 | 85.639 |
| mo015 | h | Compagnon professionnel III/CP2 monteur de faux plafonds en plaques de plâtre. (main-d'œuvre) | 0.24 | 29.87 | 7.169 |
| mo082 | h | Ouvrier professionnel II/OP monteur de faux plafonds en plaques de plâtre. (main-d'œuvre) | 0.24 | 25.74 | 6.178 |
| % | % | Frais de chantier des unités d'ouvrage | 2 % | 98.986 | 1.980 |
|  |  | Coûts directs |  |  | 100.966 |

Déchets:
- pose: mt12pmb015a; facteur de déchet 0.024

## Ressources

**mt12pmb015a** m² Faux plafond démontable constitué de bacs autoportants
Données techniques: Coût énergétique 20.838 MJ; Émission de CO2 0.589 kg; Code CED 17 06 04; Masse de l'élément 1.7 kg; Volume 0.002833 m3
Déchets:
- emballage: re170203 Plastique. (composant de déchet); quantité 0.034 kg; Code CED 17 02 03; Masse de l'élément 1 kg; Volume 0.001667 m3
