# Fosse septique en polyéthylène haute densité (PEHD/HDPE), cylindrique, de 10000 litres, de 2400 mm de diamètre et 2870 mm de hauteur, pour 50 utilisateurs (H.E.)

- Propriété du fichier: CYPE INGENIEROS, S.A.
- Format: FIEBDC-3/2002
- Devise: EUR
- Coûts indirects: 3.00 %
- Frais généraux: 13.00 %
- Bénéfice: 6.00 %
- TVA: 19.60 %

## A VRD et aménagements extérieurs

### AA Assainissement

#### AAE Traitement des eaux usées

**AAE020** U Fosse septique en polyéthylène haute densité (PEHD/HDPE), cylindrique, de 10000 litres, de 2400 mm de diamètre et 2870 mm de hauteur, pour 50 utilisateurs (H.E.).
Fourniture et installation de fosse septique en polyéthylène haute densité (PEHD/HDPE), cylindrique, de 10000 litres, de 2400 mm de diamètre et 2870 mm de hauteur, pour 50 utilisateurs (H.E.), avec bouche d'accès, bouche d'entrée et bouche de sortie de 160 mm de diamètre. Totalement montée, connectée et testée.
Inclut: Implantation. Mise en place et connexion de la fosse septique.
Critère de métré de projet: Nombre d'unités prévues, selon documentation graphique du Projet.
Critère de mesure de l'ouvrage: On mesurera le nombre d'unités réellement exécutées selon les spécifications du Projet.

| Code | U | Désignation | Quantité | Prix | Montant |
|---|---|---|---|---|---|
| mt46fsp100f | U | Fosse septique en polyéthylène haute densité (PEHD/HDPE), cylindrique, de 10000 litres, de 2400 mm de diamètre et 2870 mm de hauteur, pour 50 utilisateurs (H.E.), avec bouche d'accès, bouche d'entrée et bouche de sortie de 160 mm de diamètre, selon NF EN 12566-1, pour traitement primaire des eaux résiduelles. (matériau) | 1.000 | 4305.89 | 4305.89 |
| mo007 | h | Compagnon professionnel III/CP2 plombier. (main-d'œuvre) | 1.220 | 25.11 | 30.63 |
| mo105 | h | Ouvrier professionnel II/OP plombier. (main-d'œuvre) | 1.220 | 21.53 | 26.27 |
| % | % | Coûts directs complémentaires | 2 % | 4362.79 | 87.26 |
|  |  | Coûts directs |  |  | 4450.05 |
