# Sol en terre "in situ" avec apport de chaux hydraulique naturelle

- Propriété du fichier: CYPE INGENIEROS, S.A.
- Format: FIEBDC-3/2002
- Devise: EUR
- Coûts indirects: 3.00 %
- Frais généraux: 13.00 %
- Bénéfice: 6.00 %
- TVA: 20.00 %

## V Voiries

### VP Revêtement de sols extérieurs

#### VPT Terre

**VPT030** m² Sol en terre "in situ" avec apport de chaux hydraulique naturelle.
Formation "in situ" d'un sol en terre, en sol peu argileux, par stabilisation du terrain existant avec 20 kg de stabilisant et consolidant de terrains, à base de chaux hydraulique naturelle, extension sur le terrain et mélange avec celui-ci jusqu'à une profondeur de 15 cm avec une motoniveleuse, compactage du mélange avec des moyens mécaniques jusqu'à atteindre une densité sèche supérieure ou égale à 95% de celle maximale obtenue dans l'essai Proctor Modifié. Comprend la préparation de la surface support par débroussaillage de la terre végétale, scarification du terrain et retrait et chargement dans le camion des restes et des déchets.
Critère d'évaluation économique: Le prix ne comprend ni la réalisation de l'essai Proctor Modifié ni le transport.
Inclut: Débroussaillage du terrain. Scarification du terrain à stabiliser. Extension de la chaux. Mélange de la chaux avec le terrain. Nivellement du mélange. Humidification et compactage du mélange. Retrait et chargement dans le camion des restes et des déchets.
Critère pour le métré: Surface mesurée en projection horizontale, selon documentation graphique du Projet.
Critère pour le mémoire: On mesurera, en projection horizontale, la surface réellement exécutée selon les spécifications du Projet.

| Code | U | Désignation | Quantité | Prix | Montant |
|---|---|---|---|---|---|
| mt28mif040 | kg | Stabilisant et consolidant de terrains, à base de chaux hydraulique naturelle, fournie en sacs de 35 kg, pour stabilisation des chemins et des sentiers. (matériau) | 20.000 | 0.66 | 13.20 |
| mq01pan010a | h | Chargeuse sur pneus de 120 kW/1,9 m³. (matériel) | 0.017 | 45.95 | 0.78 |
| mq04dua020b | h | Dumper à décharge frontale de 2 t de charge utile. (matériel) | 0.002 | 10.58 | 0.02 |
| mq01mot010a | h | Motoniveleuse de 141 kW. (matériel) | 0.002 | 77.41 | 0.15 |
| mq02rov010i | h | Compacteur monocylindrique vibrant autopropulsé, de 129 kW, de 16,2 t, largeur de travail 213,4 cm. (matériel) | 0.033 | 71.16 | 2.35 |
| mq02cia020j | h | Camion citerne, de 8 m³ de capacité. (matériel) | 0.002 | 121.25 | 0.24 |
| mo041 | h | Compagnon professionnel III/CP2 VRD espaces publics. (main-d'œuvre) | 0.275 | 29.25 | 8.04 |
| mo087 | h | Ouvrier professionnel II/OP VRD espaces publics. (main-d'œuvre) | 0.275 | 26.02 | 7.16 |
| % | % | Frais de chantier des unités d'ouvrage | 2 % | 31.94 | 0.64 |
|  |  | Coûts directs |  |  | 32.58 |
