# Regard siphoïde, préfabriqué en polypropylène, démontable, de dimensions intérieures 40x40x40 cm

- Propriété du fichier: CYPE INGENIEROS, S.A.
- Format: FIEBDC-3/2002
- Devise: EUR
- Coûts indirects: 3.00 %
- Frais généraux: 13.00 %
- Bénéfice: 6.00 %
- TVA: 19.60 %

## X Réseaux divers

### XA Évacuation de l'eau

#### XAR Regards

**XAR090** U Regard siphoïde, préfabriqué en polypropylène, démontable, de dimensions intérieures 40x40x40 cm.
Fourniture et montage de regard siphoïde enterré, de dimensions intérieures 40x40x40 cm, préfabriqué en polypropylène sur dallage en béton massif C20/25 (X0(F); D25; S2; Cl 1,0) de 15 cm d'épaisseur, avec plaque pour siphonner en polypropylène et couvercle préfabriqué de polypropylène avec fermeture hermétique au passage des odeurs méphitiques. Comprend les connexions des conduites et les arrêts. Totalement monté, connecté et testé.
Inclut: Implantation du regard. Suppression des terres lâches du fond de l'excavation. Coulage et compactage du béton pour la réalisation du dallage. Mise en place du regard préfabriqué. Réalisation de trous pour la connexion de tubes. Raccord des connecteurs au regard. Mise en place du couvercle et des accessoires. Suppression des restes, nettoyage final et retrait des décombres. Charge des décombres dans le camion ou la benne.
Critère de métré de projet: Nombre d'unités prévues, selon documentation graphique du Projet.
Critère de mesure de l'ouvrage: On mesurera le nombre d'unités réellement exécutées selon les spécifications du Projet.

| Code | U | Désignation | Quantité | Prix | Montant |
|---|---|---|---|---|---|
| mt10hmf030p | m³ | Béton massif C20/25 (X0(F); D25; S2; Cl 1,0), prêt à l'emploi, selon NF EN 206-1. (matériau) | 0.074 | 86.09 | 6.37 |
| mt11arp010b | U | Regard préfabriqué avec couvercle en polypropylène, avec fond prédécoupé, 40x40x40 cm, pour assainissement. (matériau) | 1.000 | 48.70 | 48.70 |
| mt11arp040b | U | Plaque pour siphonner en polypropylène, pour des regards d'assainissement de 40x40 cm. (matériau) | 1.000 | 12.53 | 12.53 |
| mt11arp050d | U | Couvercle en PVC, pour regard d'assainissement de 40x40 cm. (matériau) | 1.000 | 32.52 | 32.52 |
| au00auh020 |  | Rigole pour le déversement du béton. | 1.000 | 0.00 | 0.00 |
| au00auh040 |  | Vibreur de béton, électrique. | 1.000 | 0.00 | 0.00 |
| mo040 | h | Compagnon professionnel III/CP2 VRD espaces publics. (main-d'œuvre) | 0.647 | 24.30 | 15.72 |
| mo085 | h | Ouvrier professionnel II/OP VRD espaces publics. (main-d'œuvre) | 0.477 | 21.57 | 10.29 |
| % | % | Coûts directs complémentaires | 2 % | 126.13 | 2.52 |
|  |  | Coûts directs |  |  | 128.65 |
