# Géotextile non tissé

- Propriété du fichier: CYPE Ingenieros S.A.
- Format: FIEBDC-3/2016
- Logiciel: Générateur de prix de la construction. CYPE Ingenieros, S.A.
- Date: 25/01/2022
- Devise: EUR
- Coûts indirects: 3 %
- Frais généraux: 13 %
- Bénéfice: 6 %
- TVA: 20 %

## L Espaces verts

### LP Systèmes de protection et décoration

#### LPS Protections du sol

**LPS010** m² Géotextile non tissé.
Fourniture et mise en place sur le terrain de géotextile non tissé composé de fibres de polypropylène unies par aiguilletage, avec une résistance à la traction longitudinale de 10,9 kN/m, une résistance à la traction transversale de 11,6 kN/m, une ouverture de cône à l'essai de perforation dynamique selon NF EN ISO 13433 inférieure à 23,6 mm, résistance CBR au poinçonnement 2 kN et une masse surfacique de 150 g/m². Comprend les découpes, les fixations au terrain, la résolution des recouvrements et les liaisons.
Inclut: Mise en place du géotextile sur le terrain. Résolution des recouvrements et des unions. Fixation du géotextile au terrain avec des agrafes.
Critère pour le métré: Surface mesurée selon documentation graphique du Projet.
Critère pour le mémoire: On mesurera la surface réellement exécutée selon les spécifications du Projet, y compris les bords et les recouvrements.

| Code | U | Désignation | Quantité | Prix | Montant |
|---|---|---|---|---|---|
| mt14gsa030ff | m² | Géotextile non tissé composé de fibres de polypropylène unies par aiguilletage, avec une résistance à la traction longitudinale de 10,9 kN/m, une résistance à la traction transversale de 11,6 kN/m, une ouverture de cône à l'essai de perforation dynamique selon NF EN ISO 13433 inférieure à 23,6 mm, résistance CBR au poinçonnement 2 kN et une masse surfacique de 150 g/m². Selon NF EN 13252. (matériau) | 1.1 | 0.78 | 0.858 |
| mo041 | h | Compagnon professionnel III/CP2 VRD espaces publics. (main-d'œuvre) | 0.002 | 25.37 | 0.051 |
| mo087 | h | Ouvrier professionnel II/OP VRD espaces publics. (main-d'œuvre) | 0.004 | 22.53 | 0.090 |
| % | % | Frais de chantier des unités d'ouvrage | 2 % | 0.999 | 0.020 |
|  |  | Coûts directs |  |  | 1.019 |

Déchets:
- pose: mt14gsa030ff; facteur de déchet 0.07

## Ressources

**mt14gsa030ff** m² Géotextile non tissé composé de fibres de polypropylène unies par aiguilletage
Données techniques: Coût énergétique 15.160 MJ; Émission de CO2 0.506 kg; Code CED 17 06 04; Masse de l'élément 0.15 kg; Volume 0.00025 m3
Déchets:
- emballage: re170203 Plastique. (composant de déchet); quantité 0.024 kg; Code CED 17 02 03; Masse de l'élément 1 kg; Volume 0.001667 m3
