# Revêtement de sol absorbeur d'impacts pour une hauteur maximale de chute de 1,2 m

- Propriété du fichier: CYPE INGENIEROS, S.A.
- Format: FIEBDC-3/2002
- Devise: EUR
- Coûts indirects: 3.00 %
- Frais généraux: 13.00 %
- Bénéfice: 6.00 %
- TVA: 20.00 %

**MAR030** m² Revêtement de sol absorbeur d'impacts pour une hauteur maximale de chute de 1,2 m, dans les zones de jeux pour enfants, constitué de dalles bicouche en caoutchouc recyclé SBR/EPDM, de 500x500x30 mm, couleur à choisir sur la carte RAL, pose avec adhésif spécial de polyuréthane bicomposant, sur une surface base (non comprise dans ce prix).
Revêtement de sol absorbeur d'impacts pour une hauteur maximale de chute de 1,2 m, dans les zones de jeux pour enfants, constitué de dalles bicouche en caoutchouc recyclé SBR/EPDM, de 500x500x30 mm, couleur à choisir sur la carte RAL, pose avec adhésif spécial de polyuréthane bicomposant. Comprend les coupes, les arrêts et le nettoyage. Totalement installé sur une surface base (non comprise dans ce prix).
Inclut: Implantation. Application de l'adhésif. Mise en place des dalles de caoutchouc. Nettoyage final.
Critère de métré de projet: Surface mesurée selon documentation graphique du Projet.
Critère de mesure de l'ouvrage: On mesurera la surface réellement exécutée selon les spécifications du Projet.

| Code | U | Désignation | Quantité | Prix | Montant |
|---|---|---|---|---|---|
| mt47adc110a | kg | Adhésif spécial de polyuréthane bicomposant. (matériau) | 0.200 | 4.71 | 0.94 |
| mt47adc413h | m² | Dalle bicouche en caoutchouc recyclé SBR/EPDM, de 500x500x30 mm, composée d'une couche inférieure en caoutchouc recyclé SBR de couleur noire et une couche supérieure en caoutchouc recyclé EPDM de 10 mm d'épaisseur, couleur à choisir sur la carte RAL, avec agglomérants de polyuréthane, selon NF EN 1177. (matériau) | 1.050 | 48.86 | 51.30 |
| mo041 | h | Compagnon professionnel III/CP2 VRD espaces publics. (main-d'œuvre) | 0.108 | 25.59 | 2.76 |
| mo087 | h | Ouvrier professionnel II/OP VRD espaces publics. (main-d'œuvre) | 0.108 | 23.25 | 2.51 |
| % | % | Coûts directs complémentaires | 2 % | 57.51 | 1.15 |
|  |  | Coûts directs |  |  | 58.66 |
