# Clôture pour aire de jeux pour enfants

- Propriété du fichier: CYPE Ingenieros S.A.
- Format: FIEBDC-3/2016
- Logiciel: Générateur de prix de la construction. CYPE Ingenieros, S.A.
- Date: 26/08/2025
- Devise: EUR
- Coûts indirects: 3 %
- Frais généraux: 13 %
- Bénéfice: 6 %
- TVA: 20 %

## M Mobilier urbain

### MA Aires de jeux pour enfants

#### MAV Clôtures

**MAV010** m Clôture pour aire de jeux pour enfants.
Clôture pour aire de jeux pour enfants, de 0,80 m de hauteur, constituée de poteaux verticaux et deux traverses horizontales en bois de pin sylvestre, traité en autoclave, terminée avec un vernis protecteur, et panneaux verticaux en bois avec extrémités et bords arrondis, de plusieurs couleurs. Mise en place: avec des chevilles chimiques, sur une surface de base.
Critère d'évaluation économique: Le prix ne comprend pas la surface base.
Inclut: Implantation. Fixation de l'élément.
Critère pour le métré: Longueur mesurée selon documentation graphique du Projet, en déduisant la largeur de passage des portes et des portails.
Critère pour le mémoire: On mesurera la longueur réellement exécutée selon les spécifications du Projet, en déduisant la largeur de passage des portes et des portails.

| Code | U | Désignation | Quantité | Prix | Montant |
|---|---|---|---|---|---|
| mt50spl105b | U | Fixation composée d'une cheville chimique, d'une rondelle et d'une vis en acier. (matériau) | 4 | 5.82 | 23.280 |
| mt52jig100a | m | Clôture pour aire de jeux pour enfants, de 0,80 m de hauteur, constituée de poteaux verticaux et deux traverses horizontales en bois de pin sylvestre, traité en autoclave, avec classe d'emploi 4 selon NF EN 335, terminée avec un vernis protecteur, et panneaux verticaux en bois avec extrémités et bords arrondis, de plusieurs couleurs, avec visserie en acier galvanisé, cachée et protégée avec des caches-vis de sécurité, avec éléments de fixation. (matériau) | 1 | 135.88 | 135.880 |
| mo041 | h | Compagnon professionnel III/CP2 VRD espaces publics. (main-d'œuvre) | 0.33 | 30.66 | 10.118 |
| mo087 | h | Ouvrier professionnel II/OP VRD espaces publics. (main-d'œuvre) | 0.33 | 27.27 | 8.999 |
| % | % | Frais de chantier des unités d'ouvrage | 2 % | 178.277 | 3.566 |
|  |  | Coûts directs |  |  | 181.843 |

## Ressources

**mt52jig100a** m Clôture pour aire de jeux pour enfants
Données techniques: Coût énergétique 1671.034 MJ; Émission de CO2 -22.559 kg
Déchets:
- emballage: re150101 Emballages en papier et en carton. (composant de déchet); quantité 0.375 kg; Code CED 15 01 01; Masse de l'élément 1 kg; Volume 0.001333 m3
