# Ouverture d'une ouverture de 60x60 cm pour l'inspection de couverture plane

- Propriété du fichier: CYPE INGENIEROS, S.A.
- Format: FIEBDC-3/2002
- Devise: EUR
- Coûts indirects: 3.00 %
- Frais généraux: 13.00 %
- Bénéfice: 6.00 %
- TVA: 16.00 %

## 0 Interventions préalables

### 0B Travaux de terrain, essais et rapports

#### 0BC Bouches d'inspection

**0BC060** U Ouverture d'une ouverture de 60x60 cm pour l'inspection de couverture plane.
Exécution d'une ouverture de 60x60 cm pour inspection supérieure de couverture plane, avec levage de tous les éléments qui pourraient la composer (couche de protection, matériel d'attache ou de nivellement, couche séparatrice, imperméabilisation, isolation thermique ou formation de pentes), jusqu'à atteindre l'élément porteur résistant, réalisé par piquage manuel et marteau piqueur compresseur. Comprend nettoyage, entassement, retrait et charge manuelle des décombres dans le container.
Inclut: Levée du revêtement. Réalisation de l'ouverture. Retrait et amassement des décombres. Charge des décombres dans la benne.
Critère de métré de projet: Nombre d'unités prévues, selon documentation graphique du Projet.
Critère de mesure de l'ouvrage: On mesurera le nombre d'unités réellement exécutées selon les spécifications du Projet.

| Code | U | Désignation | Quantité | Prix | Montant |
|---|---|---|---|---|---|
| mt51cub010ab | m² | Démolition de toiture plate composée d'une couche de protection, d'une imperméabilisation, de réalisation de pentes, etc., avec moyens manuels et marteau piqueur compresseur. (matériau) | 0.360 | 60.00 | 21.60 |
| mo060 | h | Ouvrier d'exécution I/OE1 construction. (main-d'œuvre) | 0.882 | 19.73 | 17.40 |
| % | % | Coûts directs complémentaires | 2 % | 39.00 | 0.78 |
|  |  | Coûts directs |  |  | 39.78 |
