# Ouverture d'une ouverture de 60x60 cm dans un faux plafond en plâtre, pour inspection de la structure

- Propriété du fichier: CYPE INGENIEROS, S.A.
- Format: FIEBDC-3/2002
- Devise: EUR
- Coûts indirects: 3.00 %
- Frais généraux: 13.00 %
- Bénéfice: 6.00 %
- TVA: 16.00 %

## 0 Interventions préalables

### 0B Travaux de terrain, essais et rapports

#### 0BC Bouches d'inspection

**0BC080** U Ouverture d'une ouverture de 60x60 cm dans un faux plafond en plâtre, pour inspection de la structure.
Exécution d'une ouverture de 60x60 cm dans un faux plafond en plâtre, pour l'inspection de la structure, réalisée avec des moyens manuels. Comprend nettoyage, entassement, retrait et charge manuelle des décombres dans le container.
Inclut: Réalisation de l'ouverture. Retrait et amassement des décombres. Charge des décombres dans la benne.
Critère de métré de projet: Nombre d'unités prévues, selon documentation graphique du Projet.
Critère de mesure de l'ouvrage: On mesurera le nombre d'unités réellement exécutées selon les spécifications du Projet.

| Code | U | Désignation | Quantité | Prix | Montant |
|---|---|---|---|---|---|
| mt51fte010b | m² | Démolition du faux plafond en plâtre avec moyens manuels. (matériau) | 0.360 | 8.30 | 2.99 |
| mo060 | h | Ouvrier d'exécution I/OE1 construction. (main-d'œuvre) | 0.088 | 19.73 | 1.74 |
| % | % | Coûts directs complémentaires | 2 % | 4.73 | 0.09 |
|  |  | Coûts directs |  |  | 4.82 |
