# Application de raticide à l'intérieur du bâtiment

- Propriété du fichier: CYPE INGENIEROS, S.A.
- Format: FIEBDC-3/2002
- Devise: EUR
- Coûts indirects: 3.00 %
- Frais généraux: 13.00 %
- Bénéfice: 6.00 %
- TVA: 16.00 %

## 0 Interventions préalables

### 0D Dératisation, désinfection et suppression des étages

#### 0DC Dératisations

**0DC010** m² Application de raticide à l'intérieur du bâtiment.
Dératisation via l'application de produits raticides à l'intérieur du bâtiment. Comprend la partie proportionnelle de nettoyage, de récupération et de retrait des restes de l'ouvrage.
Inclut: Préparation du produit. Application du produit à l'intérieur du bâtiment. Récupération des déchets et charge dans la benne.
Critère de métré de projet: Surface mesurée selon documentation graphique du Projet.
Critère de mesure de l'ouvrage: On mesurera la surface réellement exécutée selon les spécifications du Projet.

| Code | U | Désignation | Quantité | Prix | Montant |
|---|---|---|---|---|---|
| mt48pla020 | kg | Raticide pour le contrôle d'invasions de rongeurs. (matériau) | 0.004 | 13.33 | 0.05 |
| mo011 | h | Compagnon professionnel III/CP2 construction. (main-d'œuvre) | 0.003 | 23.17 | 0.07 |
| % | % | Coûts directs complémentaires | 2 % | 0.12 | 0.00 |
|  |  | Coûts directs |  |  | 0.12 |
