# Appui de façade via la mise en place d'une armature métallique et son étaiement avec un échafaudage stabilisateur, en utilisant un système de poutres allégées ancrées à des contrepoids en béton armé

- Propriété du fichier: CYPE INGENIEROS, S.A.
- Format: FIEBDC-3/2002
- Devise: EUR
- Coûts indirects: 3.00 %
- Frais généraux: 13.00 %
- Bénéfice: 6.00 %
- TVA: 16.00 %

## 0 Interventions préalables

### 0P Coffrages, appuis et cintres

#### 0PB Éléments structuraux verticaux

**0PB010** m² Appui de façade via la mise en place d'une armature métallique et son étaiement avec un échafaudage stabilisateur, en utilisant un système de poutres allégées ancrées à des contrepoids en béton armé.
Exécution d'un appui de façade via la mise en place d'une armature métallique et son étaiement avec un échafaudage stabilisateur, en utilisant un système de poutres allégées, diagonales et autres accessoires, ancré à des contrepoids formés de dés en béton armé. Comprend la partie proportionnelle de montage et de démontage, la location, les étaiements, les contrepoids en dés de béton, les bâches de protection, la réalisation du passage pour les piétons et la protection de celui-ci, etc.
Inclut: Implantation et marquage des axes d'appui. Nettoyage et nivellement de la surface d'appui. Installation et mise en charge de l'appui. Démontage et retrait de l'appui une fois les travaux finalisés.
Critère de métré de projet: Surface mesurée selon documentation graphique du Projet.
Critère de mesure de l'ouvrage: On mesurera la surface réellement exécutée selon les spécifications du Projet.

| Code | U | Désignation | Quantité | Prix | Montant |
|---|---|---|---|---|---|
| mt50spa2103000 | m² | Appui de façade avec échafaudage stabilisant, structure métallique et contrepoids en béton armé. Comprend le montage, le bétonnage et les pièces de façade pour son ancrage à l'échafaudage et le démontage. (matériau) | 1.000 | 30.00 | 30.00 |
| % | % | Coûts directs complémentaires | 2 % | 30.00 | 0.60 |
|  |  | Coûts directs |  |  | 30.60 |
